# Specification (GAEB DA XML 3.2, DA81)
Project: Prj-Name
Description: Projektbeschreibung
Currency: EUR
Written by: RP-Group PIM-System, PIM GAEB-Konverter 1.0, 2024-05-15

## LV-Name LV-Bezeichnung
Date: 2024-05-15

**1 EARL029ML-AZ**
LED safety luminaire for ceiling mounting and for lighting escape and rescue routes acc. to  DIN EN 60598-1, DIN EN 60598-2-22 und DIN EN 1838.

The round zinc die-cast surface mounted luminaire consists of two parts. The ceiling mounting housing contains the mains terminals. Technical settings e.g. adressing can be carried out voltage free at the top of the luminaire wich contains the main part of the luminaire.

The connection of both parts is achieved toollessly via a latching mechanism. The design shines through its clear lines. Depending on the colour choice the luminaire can adapt to a buildings design or set contrasts where it wants to.

Advantages of the zinc die-cast luminaire:

- mechanically robust and corrosion resistant

- powder coated surface

- accurate and straight lines

- no weld seam or bending edges

With modern ERT-LED technology especially efficient because of the lense system.

The radiation characteristic is rotation symmetrical circular.

It ensures an equal light distribution.

Application of the R Lense:

-in open areas, escape route cross overs

-luminaire distance up to 12m

The radiation characteristic is rotation symmetrical circular.

The Spot-lense ensures an equal distribution of the light in all directions with ceiling heights of up to 12m

Application of the S-lense:

- open areas, escape route cross overs

- high rooms with ceiling height of up to 12m

The radiation characteristic is  contrentrally oval

Lense focused on two main directions.

Application of the F lense:

- escape routes, corridors

- luminaire  distance up to 24m

The radiation characteristic directed straight.

The special lense spreads the light in two main directions.

Application of the H lense:

- escape routes, corridors

- high rooms with ceiling height up to 16m

- luminaire distances of up to 30m

Monitoring: With integrated monitoring module with 20-digit addressing switch, for operation on a central power supply system. Automatic test system according to DIN EN 62034 type ER, in connection with a system of type MultiControl. Functions must be complied with:

  Integrated individual luminaire monitoring
  Integrated luminaire manager function
  Individual switchability in conjunction with RP ELS - central power supply system

Material: Zinc die-cast
Color: RAL 7016
Dimensions:  x  x 39 mm
Diameter: 104 mm
Mounting method: Decke
Protection class: 2
Protection rating (IP): 40
Impact restistence rate IK: ≥ 3
Allowed temperature DS: -20 to 30 °C
Allowed temperature BS: -20 to 40 °C
Pictogram: No
Power maintained mode: 4,6 W
Power non-maintained mode: 1,2 W
Luminous Flux Emergency Operation: 360 lm
Bridging time (h): CPS
Input voltage AC: 230 V
Connection terminals: 2.5 mm
Battery: Article number: EARL029ML-AZ
Accessories:
Article number: ILD-APA-02, IL surface mount adapter-02
Brand: RP-Technik
Quantity: 1.000 Stk
