# Leistungsbeschreibung (GAEB DA XML 3.2, DA81)
Projekt: Prj-Name
Beschreibung: Projektbeschreibung
Währung: EUR
Erstellt mit: RP-Group PIM-System, PIM GAEB-Konverter 1.0, 31.01.2025

## LV-Name LV-Bezeichnung
Datum: 31.01.2025

**1 AMW003SC-AZ**
Zink-Druckguss Scheibenleuchte nach DIN EN60598-1, DIN EN 60598-2-22 und DIN EN 1838.

German Design Award 2018 prämierte Zink-Druckguss LED Scheibenleuchte für Wandmontage.

Nüchterne und klare Formensprache aller A-Serien Leuchtenvarianten zur Integration in jeden Gebäudetyp. Der modulare praktische Aufbau der A-Serie verspricht einfachste Montage bei allen Varianten. Das Design ist für jegliche Montageart perfekt aufeinander angepasst.

Eigenschaften:

- Mechanisch robust und korrosionsbeständig

- Pulverbeschichtete Oberfläche

- Exakte Kanten und gerade Linien

- Keine Schweißnähte und Biegekanten

- Befestigung des Piktogramms lösungsmittelfrei

- Scheibe mit polierten Kanten und durchgängigem, nicht sichtbarem Piktogrammhalter

- Montagegehäuse bei allen A-Serienvarianten identisch.

Geeignet für Dauer- oder Bereitschaftsschaltung. Planungssicherheit durch werkzeuglosen, variablen Einsatz der Piktogramme vor Ort. Piktogramme gemäß DIN EN ISO 7010 und DIN ISO 3864 (links, rechts, unten, oben) standardmäßig im Lieferumfang enthalten.  Überwachung: Ausführung mit automatischem Prüfsystem gemäß DIN EN 62034 Typ S inkl. Test-Taster SelfControl:

Testergebnisse mit Störungsanalyse (Leuchtmittel, Lade- und Batteriekreis) sowie Statusanzeigen (Betrieb, Funktionstest, Betriebsdauertest) über 3 farbige LEDs
Automatischer Funktionstest (wöchentlich)
Automatischer Betriebsdauertest (alle 12 Monate)
Automatische Ladeüberwachung
Tiefentladeschutz mit Wiedereinschaltsperre
Leerlauf- und Kurzschlussabschaltung des Wechselrichters
Material: Zink-Druckguss
Farbe: RAL 7016
Maße: 50 mm x 236 mm x 151 mm
Montageart: Wandaufbau
Schutzklasse: 2
Schutzart (IP): IP 40
Stoßfestigkeitsgrad IK: IK ≥ 3
Zulässige Temperatur DS: -5 °C bis 40 °C °C
Zulässige Temperatur BS: -5 °C bis 40 °C °C
Erkennungsweite: 22m m
Piktogramm: Set
Leistung Dauerbetrieb: 4,7 W W
Leistung Bereitschaftsbetrieb: 1,95 W W
Eingangsspannung AC: 230 V V
Anschlussquerschnitt: 2.5 mm² mm
Batterie: NIMHHT4820Q, {{Produkt - BatteryPerformance - BatteryTechnology (P:17:110)}} Batterie
Artikelnummer: AMW003SC-AZ
Zubehör:
Artikelnummer: BALLPLX-AM, Ballschutzhaube 330x250x77mm inkl. Laschen Plexiglas klar für AMW, PMMA vergütet
Artikelnummer: AM-X-APA, Aufputzadapter für seitliche Kabelzuführung weiß  für A-Serie
Fabrikat: RP-Technik GmbH
Menge: 1,000 Stk
