# Leistungsbeschreibung (GAEB DA XML 3.2, DA81)
Projekt: Prj-Name
Beschreibung: Projektbeschreibung
Währung: EUR
Erstellt mit: RP-Group PIM-System, PIM GAEB-Konverter 1.0, 31.01.2025

## LV-Name LV-Bezeichnung
Datum: 31.01.2025

**1 AMW003SC-AZ**
Sink-trykkstøpt skivelampe i henhold til DIN EN60598-1, DIN EN 60598-2-22 og DIN EN 1838.

German Design Award 2018 premiert sink-trykkstøpt LED-skivelampe for veggmontering.

Nøkternt og klart formspråk for alle lampevarianter i A-serien for integrering i alle typer bygg. Den modulære, praktiske designen til A-serien gir enkel installasjon for alle varianter. Designet er perfekt tilpasset hver type montering.

Egenskaper:

- Mekanisk robust og korrosjonsbestandig

- Pulverlakkert overflate

- Nøyaktige kanter og rette linjer

- Ingen sveisesømmer eller bøyekanter

- Feste av piktogram uten løsemidler

- Skive med polerte kanter og kontinuerlig, usynlig piktogramholder

- Monteringshus identisk for alle varianter i A-serien.

Egnet for permanent eller beredskapskobling. Planleggingssikkerhet gjennom verktøyfri, variabel bruk av piktogrammene på stedet. Piktogrammer i henhold til DIN EN ISO 7010 og DIN ISO 3864 (venstre, høyre, bunn, topp) inkludert som standard i leveringsomfanget.  Overvåking: Versjon med automatisk kontrollsystem i henhold til DIN EN 62034 Type S inkludert SelfControl-testknapp:

Testresultater med feilanalyse (lamper, lading og batterikrets) samt statusvisninger (drift, funksjonstest, driftsvarighetstest) via 3 fargedeLEDer
Automatisk funksjonstest (ukentlig)
Automatisk driftsvarighetstest (hver 12. måned)
Automatisk ladeovervåking
Dyputladningsbeskyttelse med omstartssperre
Uten belastning og kortslutning av omformeren
Materiale: Pressstøping av sink
Farge: RAL 7016
Dimensions: 50 mm x 236 mm x 151 mm
Type montering: Wandaufbau
Beskyttelsesklasse: 2
Beskyttelsesklasse (IP): IP 40
Slagfasthetsklasse IK: IK ≥ 3
Allowed temperature DS: -5 °C to 40 °C °C
Allowed temperature BS: -5 °C to 40 °C °C
Rekkevidde for gjenkjenning: 22m m
Piktogram: Set
Strøm kontinuerlig drift: 4,7 W W
Strøm i standby-modus: 1,95 W W
Inngangsspenning AC: 230 V V
Tverrsnitt for tilkobling: 2.5 mm² mm
Batteri: NIMHHT4820Q, {{Produkt - BatteryPerformance - BatteryTechnology (P:17:110)}} Batteri
Varenummer: AMW003SC-AZ
Tilbehør:
Varenummer: BALLPLX-AM,
Varenummer: AM-X-APA,
Merke: RP-Technik GmbH
Menge: 1,000 Stk
