# Leistungsbeschreibung (GAEB DA XML 3.2, DA81)
Projekt: Prj-Name
Beschreibung: Projektbeschreibung
Währung: EUR
Erstellt mit: RP-Group PIM-System, PIM GAEB-Konverter 1.0, 09.01.2025

## LV-Name LV-Bezeichnung
Datum: 09.01.2025

**1 ASMU001WL-WS**
Aluminiumsprofilskivelampe i henhold til DIN EN60598-1, DIN EN 60598-2-22 og DIN EN 1838.

Innovativt LED-skivelampe i aluminium for universell installasjon takket være det multifunksjonelle lampehuset (vegg/tak). Egnet for permanent eller beredskapskobling. Planleggingssikkerhet gjennom verktøyfri, variabel bruk av piktogrammene på stedet. Piktogramsett (venstre, høyre, bunn, topp) inkludert som standard i leveringsomfanget.

Overvåking: Med integrert overvåkingsmodul for drift på et sentralt Wireless Professional overvåkingsanlegg.

Ladeindikator på lampen
manuell eller automatisk funksjonstest (teststarttid kan velges fritt i WirelessControl-programvaren)
Manuell eller automatisk driftsvarighetstest kan aktiveres over den nominelle driftstiden til lampen (teststarttider kan velges fritt i WirelessControl-programvaren)
Automatisk ladeovervåking
Dyputladningsbeskyttelse med omstartssperre
Materiale: Aluminium
Farge: RAL 9003
Dimensions: 54 mm x 277 mm x 184 mm
Type montering: Universal
Beskyttelsesklasse: 1
Beskyttelsesklasse (IP): IP 40
Slagfasthetsklasse IK: IK 3
Allowed temperature DS: -5 °C to 40 °C °C
Allowed temperature BS: -5 °C to 40 °C °C
Rekkevidde for gjenkjenning: 22m m
Piktogram: Set
Strøm kontinuerlig drift: 3,6 W W
Strøm i standby-modus: 1,9 W W
Inngangsspenning AC: 230 V V
Tverrsnitt for tilkobling: 2.5 mm² mm
Batteri: NIMH4805S.ST, {{Produkt - BatteryPerformance - BatteryTechnology (P:17:110)}} Batteri
Varenummer: ASMU001WL-WS
Tilbehør:
Varenummer: DSA,
Varenummer: 2PS-EB
Merke: RP-Technik GmbH
Menge: 1,000 Stk
