# Leistungsbeschreibung (GAEB DA XML 3.2, DA81)
Projekt: Prj-Name
Beschreibung: Projektbeschreibung
Währung: EUR
Erstellt mit: RP-Group PIM-System, PIM GAEB-Konverter 1.0, 23.08.2024

## LV-Name LV-Bezeichnung
Datum: 23.08.2024

**1 EAQL529CC-AZ**
LED-Sicherheitsleuchte zum Deckenaufbau zur Ausleuchtung der Flucht- und Rettungswege nach DIN EN 60598-1, DIN EN 60598-2-22 und DIN EN 1838.

Die quadratische Zink-Druckgruß Aufbauleuchte besteht aus zwei Teilen. Der  Deckenanbaukörper beinhaltet die Netzanschlußklemme.  Technische Einstellungen wie z.B. Adressierung können am Leuchtenoberteil, welches die eigentliche Leuchte beinhaltet, spannungsfrei vorgenommen werden. Die Verbindung beider Teile erfolgt werkzeuglos durch einen Rastmechanismus.  Das Design der Leuchte besticht durch klare Linienführung. Sie kann sich je nach Farbwahl dem Gebäude unscheinbar anpassen oder Kontraste setzen.

Vorteile der Zink-Druckgruß Leuchte:

- Mechanisch Robust und Korrosionsbeständig

- Pulverbeschichtete Oberfläche

- Exakte Kanten und gerade Linien

- Keine Schweißnähte und Biegekanten

Mit moderner ERT-LED-Technik der neusten Generation besonders leistungsfähig durch Linsensysteme.

Die Abstrahlcharakteristik ist Rotationssymetrisch Rund.

Sie sorgt für eine gleichmäßige Lichtverteilung.

Einsatzmöglichkeiten der R Linse sind:

- Offene Bereiche, Fluchtwegkreuzungen

- Leuchtenabstand bis 12m

Die Abstrahlcharakteristik ist Rotationssymetrisch Rund.

Die Spot-Linse sorgt für eine gleichmäßige Verteilung des Lichts in alle Richtungen bei Deckenhöhen 12m.

Einsatzmöglichkeiten der S Linse sind:

- Offene Bereiche, Fluchtwegkreuzungen

- Hohe Räume mit Deckenhöhen bis 12m.

Die Abstrahlcharakteristik ist Konzentrisch Oval.

In zwei Hauptrichtungen gerichtete Linse

Einsatzmöglichkeiten der F Linse sind:

- Fluchtwege, Flure

- Leuchtenabstand bis 24m

Die Abstrahlcharakteristik ist Längs gerichtet.

Die Speziallinse verteilt das Licht in zwei Hauptrichtungen

Einsatzmöglichkeiten der H Linse sind:

- Fluchtwege, Flure

- Hohe Räume mit Deckenhöhen bis 16m

- Leuchtenabstand von über 30m

Überwachung: Mit integriertem Überwachungsbaustein, für den Betrieb an einem 24V Stromversorgungssystem von RP.
Automatisches Prüfsystem gemäß DIN EN 62034 Typ ER, in Verbindung mit einer Anlage vom Typ CoreCompact.
Funktionen sind bindend einzuhalten:

Kontinuierliche und automatische Einzelleuchtenüberwachung zur Identifikation von Fehlern
Unveränderbare, ab Werk eindeutig vergebene, systemweit dargestellte Leuchtenidentifikation
Grundeinstellung der Leuchten erfolgt automatisch über den Konfigurationsassistent
Leuchten einzeln programmier- und dimmbar
Service- und Wartungsunterstützung durch Übermittlung von live Messdaten der Leuchten an die Anlage
Leuchten Update zentral über die Anlage möglich
Material: Zink-Druckguss
Farbe: RAL 7016
Maße: 104 mm x 104 mm x 39 mm
Durchmesser:  mm
Montageart: Decke
Schutzklasse: 3
Schutzart (IP): IP 40
Stoßfestigkeitsgrad IK: IK ≥ 3
Zulässige Temperatur DS: -5 °C bis 40 °C °C
Zulässige Temperatur BS: -5 °C bis 40 °C °C
Piktogramm: Nein
Leistung Dauerbetrieb: 2,8 W W
Leistung Bereitschaftsbetrieb: 0,4 W W
Lichtstrom Notbetrieb: 360 lm lm
Eingangsspannung AC: 24 V V
Anschlussquerschnitt: 2.5 mm² mm
Batterie: Artikelnummer: EAQL529CC-AZ
Zubehör:
Artikelnummer: ILD-APA-02, IL-Aufputzadapter-02  Spritzguß, weiß  Maß D=100mm H=20mm
Fabrikat: RP-Technik GmbH
Menge: 1,000 Stk
