# Specification (GAEB DA XML 3.2, DA81)
Project: Prj-Name
Description: Projektbeschreibung
Currency: EUR
Written by: RP-Group PIM-System, PIM GAEB-Konverter 1.0, 2025-01-06

## LV-Name LV-Bezeichnung
Date: 2025-01-06

**1 FMDS428SC-AZ**
Robust safety luminaire made of die-cast zinc for wall mounting according to DIN EN 60598-1, DIN EN 60598-2-22 and DIN EN 1838

Properties:

- Mechanically robust and corrosion-resistant

- Powder-coated surface

- Exact edges and straight lines

- No weld seams and bending edges

- Modern lighting technology

Possible applications are:

- Open areas, escape route crossings

- High rooms, warehouses

- Distance luminaire - luminaire up to 25m

Suitable for continuous or stand-by operation.Monitoring: Version with automatic test system in accordance with DIN EN 62034 type S including SelfControl test button:

Test results with fault analysis (illuminant, charge and battery circuit) and status displays (operation, function test, continuous function test) using 3 colour LEDs
Automatic function test (weekly)
Automatic continuous function test (every 12 months)
Automatic charge monitoring
Deep discharge protection with restart inhibit
Idling and short-circuit shutdown of inverter
Material: Zinc die-cast
Color: RAL 7016
Dimensions: 58 mm x 262 mm x 188 mm
Mounting method: Deckenaufbau
Protection class: 1
Protection rating (IP): IP 65
Impact restistence rate IK: IK 8
Allowed temperature DS: -5 °C to 40 °C °C
Allowed temperature BS: -5 °C to 40 °C °C
Pictogram: Nein
Power maintained mode: 3,9 W W
Power non-maintained mode: 2 W W
Luminous Flux Emergency Operation: 210 lm lm
Input voltage AC: 250 V V
Connection terminals: 2,5 mm² mm
Battery: LFP3233-SET-2AKKU
Article number: FMDS428SC-AZ
Accessories:
Article number: FMDA001, ceiling bracket, single sided white  convenient for FM
Article number: FMDA002, ceiling bracket, double sided white  convenient for FM
Article number: FMDA001-AZ, ceiling bracket, single sided black  convenient for FM
Article number: FMDA002-AZ, ceiling bracket, double sided white  convenient for FM
Article number: FMWA001, Surface mounting adapter for lateral cable feed  white, plastic for FM
Article number: FMFH, flexible wall mounting for FM
Brand: RP-Technik GmbH
Quantity: 1.000 Stk
