# Leistungsbeschreibung (GAEB DA XML 3.2, DA81)
Projekt: Prj-Name
Beschreibung: Projektbeschreibung
Währung: EUR
Erstellt mit: RP-Group PIM-System, PIM GAEB-Konverter 1.0, 15.01.2025

## LV-Name LV-Bezeichnung
Datum: 15.01.2025

**1 FMDS428SC-AZ**
Robust sikkerhetslampe av sink-trykkstøp for veggmontering i henhold til DIN EN 60598-1, DIN EN 60598-2-22 og DIN EN 1838

Egenskaper:

- Mekanisk robust og korrosjonsbestandig

- Pulverlakkert overflate

- Nøyaktige kanter og rette linjer

- Ingen sveisesømmer eller bøyekanter

- Moderne lysteknologi

Mulige bruksområder er:

- Åpne områder, rømningsveikryss

- Høye rom, varehus

- Avstandslys - lampe opp til 25m

Egnet for permanent eller beredskapskobling.

Overvåking: Versjon med automatisk kontrollsystem i henhold til DIN EN 62034 Type S inkludert SelfControl-testknapp:

Testresultater med feilanalyse (lamper, lading og batterikrets) samt statusvisninger (drift, funksjonstest, driftsvarighetstest) via 3 fargedeLEDer
Automatisk funksjonstest (ukentlig)
Automatisk driftsvarighetstest (hver 12. måned)
Automatisk ladeovervåking
Dyputladningsbeskyttelse med omstartssperre
Uten belastning og kortslutning av omformeren
Materiale: Pressstøping av sink
Farge: RAL 7016
Dimensions: 58 mm x 262 mm x 188 mm
Type montering: Deckenaufbau
Beskyttelsesklasse: 1
Beskyttelsesklasse (IP): IP 65
Slagfasthetsklasse IK: IK 8
Allowed temperature DS: -5 °C to 40 °C °C
Allowed temperature BS: -5 °C to 40 °C °C
Piktogram: Nein
Strøm kontinuerlig drift: 3,9 W W
Strøm i standby-modus: 2 W W
Lysstrøm Nøddrift: 210 lm lm
Inngangsspenning AC: 250 V V
Tverrsnitt for tilkobling: 2,5 mm² mm
Batteri: LFP3233-SET-2AKKU
Varenummer: FMDS428SC-AZ
Tilbehør:
Varenummer: FMDA001,
Varenummer: FMDA002,
Varenummer: FMDA001-AZ,
Varenummer: FMDA002-AZ,
Varenummer: FMWA001,
Varenummer: FMFH,
Merke: RP-Technik GmbH
Menge: 1,000 Stk
