# Specification (GAEB DA XML 3.2, DA81)
Project: Prj-Name
Description: Projektbeschreibung
Currency: EUR
Written by: RP-Group PIM-System, PIM GAEB-Konverter 1.0, 15.01.2025

## LV-Name LV-Bezeichnung
Date: 15.01.2025

**1 KBU013WL-COOLIP54**
Luminaire à pictogramme/de sécurité selon DIN EN 60598-1, DIN EN 60598-2-22 et DIN EN 1838.

Boîtier parallélépipédique en plastique, aspect discret, luminaire réduit à l'essentiel.

Forme modulaire, montage universel (mur/plafond/encastrement au plafond*/flèche*).

Pour une utilisation comme luminaire de sécurité sans utilisation des pictogrammes.

Grâce au système modulaire, le luminaire peut être transformé à tout moment en luminaire à pictogramme, sans démontage et sans outils. Possibilité d'installer 3 vitres de tailles différentes pour réaliser des distances de reconnaissance de 14 à 30 m.

Sécurité de planification grâce à l'utilisation variable et sans outil des pictogrammes sur place. Jeu de pictogrammes enfichables (gauche, droite, bas, neutre) inclus en standard dans la livraison des panneaux ( KBK, KBM, KBG).

L'utilisation de lentilles diffusantes et de la puissante technique LED ERT permet d'obtenir une répartition optimale de la lumière et un éclairage des voies d'évacuation et de secours. Des distances de montage extrêmement longues sont ainsi réalisables.

* par adaptateur supplémentaireSurveillance: With integrated monitoring module for operating on a Wireless Professional central monitoring system.

Charge monitoring indicator on the luminaire
Manual or automatic function test (free choice of test start time in the WirelessControl software)
Manual or automatic continuous function test can be activated via the length of the luminaire’s measurement operation (free choice of test start times in the WirelessControl software)
Automatic charge monitoring
Deep discharge protection with restart inhibit
Matériau: Matière plastique
Couleur: RAL 9003
Dimensions: 326 mm x 50 mm x 50 mm
Type de montage: Deckenaufbau
Classe de protection: 2
Indice de protection (IP): IP 65
Degré de résistance aux chocs IK: IK 5
Température permise en mode contenu: -25 °C à 40 °C °C
Température permise en mode veille: -25 °C à 40 °C °C
Distance de reconnaissance: 14m,22m,30m m
Pictogramme: Einzeln n.A.
Puissance en mode continu: 7,5 W W
Puissance en mode veille: 3,6 W W
Flux lumineux en mode de secours: 150 lm lm
Tension d'entrée AC: 230 V V
Section de raccordement: 2.5 mm² mm
Batterie: NIMH1208P, {{Produkt - BatteryPerformance - BatteryTechnology (P:17:110)}} Batterie
Numéro d'article: KBU013WL-COOLIP54
Accessoires:
Numéro d'article: KBK,
Numéro d'article: KBM,
Numéro d'article: KBG,
Numéro d'article: AWX001,
Numéro d'article: KBE,
Numéro d'article: BALLPLX-KBE,
Numéro d'article: BALLPLX-KBS,
Numéro d'article: BALLPLX-KBU,
Numéro d'article: 2PW-EB,
Numéro d'article: 2DW-EB
Numéro d'article: KBBE
Numéro d'article: DSA,
Marque: RP-Technik GmbH
Quantity: 1,000 Stk
