# Leistungsbeschreibung (GAEB DA XML 3.2, DA81)
Projekt: Prj-Name
Beschreibung: Projektbeschreibung
Währung: EUR
Erstellt mit: RP-Group PIM-System, PIM GAEB-Konverter 1.0, 27.11.2024

## LV-Name LV-Bezeichnung
Datum: 27.11.2024

**1 KCD013SC**
Rettungszeichenleuchte gem. DIN EN 60598-1, DIN EN 60598-2-22 und DIN EN 1838.

Schlanke konvexe Kunststoffleuchte für Deckenmontage. Rettungszeichenleuchte mit steckbaren, lösungsmittelfreien, innenliegenden Piktogrammset (links, rechts, unten, oben) standardmäßig im Lieferumfang enthalten. Geeignet für Dauer- oder Bereitschaftsschaltung. Überwachung: Ausführung mit automatischem Prüfsystem gemäß DIN EN 62034 Typ S inkl. Test-Taster SelfControl:

Testergebnisse mit Störungsanalyse (Leuchtmittel, Lade- und Batteriekreis) sowie Statusanzeigen (Betrieb, Funktionstest, Betriebsdauertest) über 3 farbige LEDs
Automatischer Funktionstest (wöchentlich)
Automatischer Betriebsdauertest (alle 12 Monate)
Automatische Ladeüberwachung
Tiefentladeschutz mit Wiedereinschaltsperre
Leerlauf- und Kurzschlussabschaltung des Wechselrichters
Material: Kunststoff
Farbe: RAL 9003
Maße: 90 mm x 340 mm x 170 mm
Durchmesser:  mm
Montageart: Deckenaufbau
Schutzklasse: 1
Schutzart (IP): IP 40
Stoßfestigkeitsgrad IK: IK ≥ 3
Zulässige Temperatur DS: -5 °C bis 40 °C °C
Zulässige Temperatur BS: -5 °C bis 40 °C °C
Erkennungsweite: 30m m
Piktogramm: Set
Leistung Dauerbetrieb: 4,5 W W
Leistung Bereitschaftsbetrieb: 0,35 W W
Lichtstrom Notbetrieb: 150 lm lm
Eingangsspannung AC: 230 V V
Anschlussquerschnitt: 2.5 mm² mm
Batterie: NIMHHT4820Q, {{Produkt - BatteryPerformance - BatteryTechnology (P:17:110)}} Batterie
Artikelnummer: KCD013SC
Zubehör:
Artikelnummer: KCAWW, KC Kunststoff Wandausleger weiß Flaggenmontage
Artikelnummer: DSA, Seilaufhängung (Standardlänge 1,5m)
Artikelnummer: 2PW-EB
Artikelnummer: WKL, Aufpreis für 2 x Kettenösen  für Leuchten
Fabrikat: RP-Technik GmbH
Menge: 1,000 Stk
