# Leistungsbeschreibung (GAEB DA XML 3.2, DA81)
Projekt: Prj-Name
Beschreibung: Projektbeschreibung
Währung: EUR
Erstellt mit: RP-Group PIM-System, PIM GAEB-Konverter 1.0, 20.01.2025

## LV-Name LV-Bezeichnung
Datum: 20.01.2025

**1 KCW013SC-COOLIP54**
Rettungszeichen- / Sicherheitsleuchte gem. DIN EN 60598-1, DIN EN 60598-2-22 und DIN EN 1838.

Schlanke konvexe Kunststoffleuchte für Wandmontage. Rettungszeichenleuchte mit steckbaren, Lösungsmittelfreien, innenliegenden Piktogrammset (links, rechts, unten, oben) standardmäßig im Lieferumfang enthalten. Gleichzeitig ohne Einsatz der Piktogramme als Sicherheitsleuchte mit enthaltener glasklarer Abdeckung zu verwenden.

Gleichmäßige Ausleuchtung durch ausgerichteten und verchromten Reflektor. Geeignet für Dauer- oder Bereitschaftsschaltung.

Die COOL-Leuchte ist mit einem externen Batteriegehäuse zur Montage im Gebäude ausgestattet. Die Montage der Leuchte kann im Freien oder auch in Kühlhäusern erfolgen.Überwachung: Ausführung mit automatischem Prüfsystem gemäß DIN EN 62034 Typ S inkl. Test-Taster SelfControl:

Testergebnisse mit Störungsanalyse (Leuchtmittel, Lade- und Batteriekreis) sowie Statusanzeigen (Betrieb, Funktionstest, Betriebsdauertest) über 3 farbige LEDs
Automatischer Funktionstest (wöchentlich)
Automatischer Betriebsdauertest (alle 12 Monate)
Automatische Ladeüberwachung
Tiefentladeschutz mit Wiedereinschaltsperre
Leerlauf- und Kurzschlussabschaltung des Wechselrichters
Material: Kunststoff
Farbe: RAL 9003
Maße: 60 mm x 340 mm x 170 mm
Montageart: Wandaufbau
Schutzklasse: 2
Schutzart (IP): IP 64/54
Stoßfestigkeitsgrad IK: IK 6
Zulässige Temperatur DS: -25 °C bis 40 °C °C
Zulässige Temperatur BS: -25 °C bis 40 °C °C
Erkennungsweite: 30m m
Piktogramm: Set
Leistung Dauerbetrieb: 4,5 W W
Leistung Bereitschaftsbetrieb: 0,35 W W
Lichtstrom Notbetrieb: 150 lm lm
Eingangsspannung AC: 230 V V
Anschlussquerschnitt: 2.5 mm² mm
Batterie: NIMHHT4820Q, {{Produkt - BatteryPerformance - BatteryTechnology (P:17:110)}} Batterie
Artikelnummer: KCW013SC-COOLIP54
Zubehör:
Artikelnummer: BALL2, Ballschutzkorb (8W) 450x280x125mm inkl. Laschen RAL9010, für KCW, KL, LX, VX, PFW
Artikelnummer: DWKCW, Deckenwinkel / Deckenhalterung für KC Wand
Artikelnummer: KC-IP65, KC Dichtung IP65 EPDM
Artikelnummer: KCER, KC-Einbaurahmen
Artikelnummer: KCWFH, flexible Wandhalterung für KCW
Artikelnummer: KCRD, KC Regendach / Wetterschutz, Acryl  Abm. 370x170mm
Fabrikat: RP-Technik GmbH
Menge: 1,000 Stk
