# Leistungsbeschreibung (GAEB DA XML 3.2, DA81)
Projekt: Prj-Name
Beschreibung: Projektbeschreibung
Währung: EUR
Erstellt mit: RP-Group PIM-System, PIM GAEB-Konverter 1.0, 20.01.2025

## LV-Name LV-Bezeichnung
Datum: 20.01.2025

**1 KMB413WL**
LED-Sicherheitsleuchte zur Ausleuchtung der Flucht- und Rettungswege nach DIN EN 60598-1, DIN EN 60598-2-22 und DIN EN 1838

Kompakte balkenförmige Sicherheitsleuchte aus Kunststoff mit klarer flacher Haube, für Wand- oder Deckenmontage. Optional kann die Leuchte mit einem Einbaurahmen in die Decke eingebaut werden.

Durch die in die Abdeckhaube eingebrachten Streulinsen wird eine optimale Lichtverteilung und Ausleuchtung der Flucht- und Rettungswege erreicht.

Überwachung: Mit integriertem Überwachungsbaustein für den Betrieb an einer zentralen Überwachungsanlage vom Typ Wireless Professional.

Ladekontrollanzeige an der Leuchte
manueller oder automatischer Funktionstest (Teststartzeit in der WirelessControl Software frei wählbar)
Aktivierbarer manueller oder automatischer Betriebsdauertest über die Bemessungsbetriebsdauer der Leuchte (Teststartzeiten in der WirelessControl Software frei wählbar)
Automatische Ladeüberwachung
Tiefentladeschutz mit Wiedereinschaltsperre
Material: Kunststoff
Farbe: RAL 9003
Maße: 250 mm x 34 mm x 50 mm
Montageart: Universal
Schutzklasse: 2
Schutzart (IP): IP 54
Stoßfestigkeitsgrad IK: IK ≥ 3
Zulässige Temperatur DS: -10 °C bis 40 °C °C
Zulässige Temperatur BS: -5 °C bis 40 °C °C
Piktogramm: Nein
Leistung Dauerbetrieb: 3,9 W W
Leistung Bereitschaftsbetrieb: 1,5 W W
Lichtstrom Notbetrieb: 190 lm lm
Eingangsspannung AC: 230 V V
Anschlussquerschnitt: 2.5 mm² mm
Batterie: LFP3216.01
Artikelnummer: KMB413WL
Zubehör:
Artikelnummer: KME-EB, Einbaurahmen mit Prüftaster (EB) - ABS weiss  für KM, KSU, KSC, KMB
Artikelnummer: BALL1, Ballschutzkorb (6W) 320x220x120mm inkl. Laschen RAL9010, für KD, KM, KS, LM, SD, VM
Artikelnummer: KMBE, Betoneinputzkasten  für KME
Artikelnummer: BALLPLX-KMB, Ballschutzhaube 380x150x60mm inkl. Laschen Plexiglas klar für KMB, PMMA vergütet
Artikelnummer: KMBFH, KM Flexible Wandhalterung
Fabrikat: RP-Technik GmbH
Menge: 1,000 Stk
