# Leistungsbeschreibung (GAEB DA XML 3.2, DA81)
Projekt: Prj-Name
Beschreibung: Projektbeschreibung
Währung: EUR
Erstellt mit: RP-Group PIM-System, PIM GAEB-Konverter 1.0, 09.01.2025

## LV-Name LV-Bezeichnung
Datum: 09.01.2025

**1 KMU003SC**
Redningstegnlampe i henhold til DIN EN 60598-1, DIN EN 60598-2-22 og DIN EN 1838.

Slank, elegant, konveks plastlampe som skråner mot betrakteren og smalner kontinuerlig symmetrisk mot bunnen. For universell installasjon (vegg/tak/takmontering*/utkraget*). Lampen består av kun 3 deler for enkel installasjon. Kan monteres uten verktøy på et integrert tak eller vegg hurtigmonteringssystem. Ingen nettspenning ved demontering av lampen. Egnet for permanent eller beredskapskobling. Planleggingssikkerhet gjennom verktøyfri, variabel bruk av piktogrammene på stedet. Piktogramsett (venstre, høyre, bunn, topp) inkludert som standard i leveringsomfanget.

* med ekstra adapter

Overvåking: Versjon med automatisk kontrollsystem i henhold til DIN EN 62034 Type S inkludert SelfControl-testknapp:

Testresultater med feilanalyse (lamper, lading og batterikrets) samt statusvisninger (drift, funksjonstest, driftsvarighetstest) via 3 fargedeLEDer
Automatisk funksjonstest (ukentlig)
Automatisk driftsvarighetstest (hver 12. måned)
Automatisk ladeovervåking
Dyputladningsbeskyttelse med omstartssperre
Uten belastning og kortslutning av omformeren
Materiale: Plast
Farge: RAL 9003
Dimensions: 34 mm x 250 mm x 174 mm
Type montering: Universal
Beskyttelsesklasse: 2
Beskyttelsesklasse (IP): IP 43
Slagfasthetsklasse IK: IK 3
Allowed temperature DS: -5 °C to 35 °C °C
Allowed temperature BS: -5 °C to 35 °C °C
Rekkevidde for gjenkjenning: 24m m
Piktogram: Set
Strøm kontinuerlig drift: 3,1 W W
Strøm i standby-modus: 1,4 W W
Inngangsspenning AC: 230 V V
Tverrsnitt for tilkobling: 2.5 mm² mm
Batteri: NIMH4805S.ST, {{Produkt - BatteryPerformance - BatteryTechnology (P:17:110)}} Batteri
Varenummer: KMU003SC
Tilbehør:
Varenummer: DSA,
Varenummer: KME-EB,
Varenummer: AWKSU,
Varenummer: 2PW-EB
Varenummer: KMBE,
Varenummer: BALLPLX-KMU,
Merke: RP-Technik GmbH
Menge: 1,000 Stk
