# Leistungsbeschreibung (GAEB DA XML 3.2, DA81)
Projekt: Prj-Name
Beschreibung: Projektbeschreibung
Währung: EUR
Erstellt mit: RP-Group PIM-System, PIM GAEB-Konverter 1.0, 20.01.2025

## LV-Name LV-Bezeichnung
Datum: 20.01.2025

**1 KSC413WL**
Rettungszeichenleuchte gem. DIN EN 60598-1, DIN EN 60598-2-22 und DIN EN 1838.

Innovative Kunststoff LED Scheibenleuchte für Universalmontage (Wand/Decke/Deckeneinbau/Ausleger). Leuchte zur einfachen Montage aus nur 3 Teilen bestehend. Werkzeuglos auf integriertem Decken- bzw. Wandschnellmontagesystem montierbar. Netzspannungsfrei bei Demontage der Leuchte. Geeignet für Dauer- oder Bereitschaftsschaltung. Planungssicherheit durch werkzeuglosen, variablen Einsatz der Piktogramme vor Ort. Piktogrammset (links, rechts, unten, oben) standardmäßig im Lieferumfang enthalten.

Überwachung: Mit integriertem Überwachungsbaustein für den Betrieb an einer zentralen Überwachungsanlage vom Typ Wireless Professional.

Ladekontrollanzeige an der Leuchte
manueller oder automatischer Funktionstest (Teststartzeit in der WirelessControl Software frei wählbar)
Aktivierbarer manueller oder automatischer Betriebsdauertest über die Bemessungsbetriebsdauer der Leuchte (Teststartzeiten in der WirelessControl Software frei wählbar)
Automatische Ladeüberwachung
Tiefentladeschutz mit Wiedereinschaltsperre
Material: Kunststoff
Farbe: RAL 9003
Maße: 34 mm x 250 mm x 174 mm
Montageart: Universal
Schutzklasse: 2
Schutzart (IP): IP 54
Stoßfestigkeitsgrad IK: IK ≥ 3
Zulässige Temperatur DS: -10 °C bis 40 °C °C
Zulässige Temperatur BS: -10 °C bis 40 °C °C
Erkennungsweite: 22m m
Piktogramm: Set
Leistung Dauerbetrieb: 3,9 W W
Leistung Bereitschaftsbetrieb: 1,5 W W
Lichtstrom Notbetrieb: 190 lm lm
Eingangsspannung AC: 230 V V
Anschlussquerschnitt: 2.5 mm² mm
Batterie: LFP3216.01
Artikelnummer: KSC413WL
Zubehör:
Artikelnummer: DSA, Seilaufhängung (Standardlänge 1,5m)
Artikelnummer: AWKSU, Wandausleger kurz 60x47mm, strukturweiß  passend für KSU, KMU
Artikelnummer: 2PW-EB, 2x PW - Pendel Weiß 500mm vorverdrahtet  Einzelbatterie
Artikelnummer: KMBE, Betoneinputzkasten  für KME
Artikelnummer: BALLPLX-KMU, Ballschutzhaube 380x280x60mm inkl. Laschen Plexiglas klar für KMU, PMMA vergütet
Artikelnummer: KS4FIRE, Piktoset Brandschutz *NEUTRAL* 2x 4 Piktogramme  für KS, KSC, KBM, SD, RM, AM, AS
Artikelnummer: KS4HELP, Piktoset Erste Hilfe *NEUTRAL* 2x 4 Piktogramme  für KS, KSC, KBM, SD, RM, AM, AS
Fabrikat: RP-Technik GmbH
Menge: 1,000 Stk
