# Leistungsbeschreibung (GAEB DA XML 3.2, DA81)
Projekt: Prj-Name
Beschreibung: Projektbeschreibung
Währung: EUR
Erstellt mit: RP-Group PIM-System, PIM GAEB-Konverter 1.0, 21.01.2025

## LV-Name LV-Bezeichnung
Datum: 21.01.2025

**1 KSC413WL**
Redningstegnlampe i henhold til DIN EN 60598-1, DIN EN 60598-2-22 og DIN EN 1838.

Innovativ LED-skivelampe i plast for universell montering (vegg/tak/takmontering/utkraget). Lys for enkel montering bestående av kun 3 deler. Kan monteres uten verktøy på et integrert tak eller vegg hurtigmonteringssystem. Ingen nettspenning ved demontering av lampen. Egnet for permanent eller beredskapskobling. Planleggingssikkerhet gjennom verktøyfri, variabel bruk av piktogrammene på stedet. Piktogramsett (venstre, høyre, bunn, topp) inkludert som standard i leveringsomfanget.

Overvåking: Med integrert overvåkingsmodul for drift på et sentralt Wireless Professional overvåkingsanlegg.

Ladeindikator på lampen
manuell eller automatisk funksjonstest (teststarttid kan velges fritt i WirelessControl-programvaren)
Manuell eller automatisk driftsvarighetstest kan aktiveres over den nominelle driftstiden til lampen (teststarttider kan velges fritt i WirelessControl-programvaren)
Automatisk ladeovervåking
Dyputladningsbeskyttelse med omstartssperre
Materiale: Plast
Farge: RAL 9003
Dimensions: 34 mm x 250 mm x 174 mm
Type montering: Universal
Beskyttelsesklasse: 2
Beskyttelsesklasse (IP): IP 54
Slagfasthetsklasse IK: IK ≥ 3
Allowed temperature DS: -10 °C to 40 °C °C
Allowed temperature BS: -10 °C to 40 °C °C
Rekkevidde for gjenkjenning: 22m m
Piktogram: Set
Strøm kontinuerlig drift: 3,9 W W
Strøm i standby-modus: 1,5 W W
Lysstrøm Nøddrift: 190 lm lm
Inngangsspenning AC: 230 V V
Tverrsnitt for tilkobling: 2.5 mm² mm
Batteri: LFP3216.01
Varenummer: KSC413WL
Tilbehør:
Varenummer: DSA,
Varenummer: AWKSU,
Varenummer: 2PW-EB,
Varenummer: KMBE,
Varenummer: BALLPLX-KMU,
Varenummer: KS4FIRE,
Varenummer: KS4HELP,
Merke: RP-Technik GmbH
Menge: 1,000 Stk
