# Leistungsbeschreibung (GAEB DA XML 3.2, DA81)
Projekt: Prj-Name
Beschreibung: Projektbeschreibung
Währung: EUR
Erstellt mit: RP-Group PIM-System, PIM GAEB-Konverter 1.0, 20.01.2025

## LV-Name LV-Bezeichnung
Datum: 20.01.2025

**1 KSC418SC**
Rettungszeichenleuchte gem. DIN EN 60598-1, DIN EN 60598-2-22 und DIN EN 1838.

Innovative Kunststoff LED Scheibenleuchte für Universalmontage (Wand/Decke/Deckeneinbau/Ausleger). Leuchte zur einfachen Montage aus nur 3 Teilen bestehend. Werkzeuglos auf integriertem Decken- bzw. Wandschnellmontagesystem montierbar. Netzspannungsfrei bei Demontage der Leuchte. Geeignet für Dauer- oder Bereitschaftsschaltung. Planungssicherheit durch werkzeuglosen, variablen Einsatz der Piktogramme vor Ort. Piktogrammset (links, rechts, unten, oben) standardmäßig im Lieferumfang enthalten.

Überwachung: Ausführung mit automatischem Prüfsystem gemäß DIN EN 62034 Typ S inkl. Test-Taster SelfControl:

Testergebnisse mit Störungsanalyse (Leuchtmittel, Lade- und Batteriekreis) sowie Statusanzeigen (Betrieb, Funktionstest, Betriebsdauertest) über 3 farbige LEDs
Automatischer Funktionstest (wöchentlich)
Automatischer Betriebsdauertest (alle 12 Monate)
Automatische Ladeüberwachung
Tiefentladeschutz mit Wiedereinschaltsperre
Leerlauf- und Kurzschlussabschaltung des Wechselrichters
Material: Kunststoff
Farbe: RAL 9003
Maße: 34 mm x 250 mm x 174 mm
Montageart: Universal
Schutzklasse: 2
Schutzart (IP): IP 54
Stoßfestigkeitsgrad IK: IK ≥ 3
Zulässige Temperatur DS: -10 °C bis 40 °C °C
Zulässige Temperatur BS: -10 °C bis 40 °C °C
Erkennungsweite: 22m m
Piktogramm: Set
Leistung Dauerbetrieb: 3,9 W W
Leistung Bereitschaftsbetrieb: 1,5 W W
Lichtstrom Notbetrieb: 85 lm lm
Eingangsspannung AC: 230 V V
Anschlussquerschnitt: 2.5 mm² mm
Batterie: LFP3233.01, {{Produkt - BatteryPerformance - BatteryTechnology (P:17:110)}} Batterie
Artikelnummer: KSC418SC
Zubehör:
Artikelnummer: DSA, Seilaufhängung (Standardlänge 1,5m)
Artikelnummer: AWKSU, Wandausleger kurz 60x47mm, strukturweiß  passend für KSU, KMU
Artikelnummer: 2PW-EB, 2x PW - Pendel Weiß 500mm vorverdrahtet  Einzelbatterie
Artikelnummer: KMBE, Betoneinputzkasten  für KME
Artikelnummer: BALLPLX-KMU, Ballschutzhaube 380x280x60mm inkl. Laschen Plexiglas klar für KMU, PMMA vergütet
Artikelnummer: KS4FIRE, Piktoset Brandschutz *NEUTRAL* 2x 4 Piktogramme  für KS, KSC, KBM, SD, RM, AM, AS
Artikelnummer: KS4HELP, Piktoset Erste Hilfe *NEUTRAL* 2x 4 Piktogramme  für KS, KSC, KBM, SD, RM, AM, AS
Fabrikat: RP-Technik GmbH
Menge: 1,000 Stk
