# Leistungsbeschreibung (GAEB DA XML 3.2, DA81)
Projekt: Prj-Name
Beschreibung: Projektbeschreibung
Währung: EUR
Erstellt mit: RP-Group PIM-System, PIM GAEB-Konverter 1.0, 21.01.2025

## LV-Name LV-Bezeichnung
Datum: 21.01.2025

**1 PFD413SC-TT**
Redningstegnlampe i henhold til DIN EN 60598-1, DIN EN 60598-2-22 og DIN EN 1838

Plastlampe for takmontering. Med trapesformet konisk hette festet med skruer.

Egnet for permanent eller beredskapskobling. Planleggingssikkerhet gjennom verktøyfri, variabel bruk av piktogrammene på stedet. Piktogrammer i henhold til DIN EN ISO 7010 og DIN ISO 3864 (venstre, høyre, topp, bunn) inkludert som standard i leveringsomfanget.

Overvåking: Versjon med automatisk kontrollsystem i henhold til DIN EN 62034 Type S inkludert SelfControl-testknapp:

Testresultater med feilanalyse (lamper, lading og batterikrets) samt statusvisninger (drift, funksjonstest, driftsvarighetstest) via 3 fargedeLEDer
Automatisk funksjonstest (ukentlig)
Automatisk driftsvarighetstest (hver 12. måned)
Automatisk ladeovervåking
Dyputladningsbeskyttelse med omstartssperre
Uten belastning og kortslutning av omformeren
Materiale: Plast
Farge: RAL 9003
Dimensions: 152 mm x 370 mm x 195 mm
Type montering: Deckenaufbau
Beskyttelsesklasse: 1
Beskyttelsesklasse (IP): IP 65
Slagfasthetsklasse IK: IK 6
Allowed temperature DS: -15 °C to 40 °C °C
Allowed temperature BS: -15 °C to 40 °C °C
Rekkevidde for gjenkjenning: 24m m
Piktogram: Set
Strøm kontinuerlig drift: 5,7 W W
Strøm i standby-modus: 2 W W
Lysstrøm Nøddrift: 320 lm lm
Inngangsspenning AC: 250 V V
Tverrsnitt for tilkobling: 2,5 mm² mm
Batteri: LFP3233.01-TT-SET-2AKKUS
Varenummer: PFD413SC-TT
Tilbehør:
Varenummer: 2PW-EB,
Varenummer: 2DW-EB
Varenummer: DSA,
Varenummer: PFER,
Merke: RP-Technik GmbH
Menge: 1,000 Stk
