# Specification (GAEB DA XML 3.2, DA81)
Project: Prj-Name
Description: Projektbeschreibung
Currency: EUR
Written by: RP-Group PIM-System, PIM GAEB-Konverter 1.0, 12.12.2024

## LV-Name LV-Bezeichnung
Date: 12.12.2024

**1 PFW411SC-P**
Luminaire à pictogramme/de sécurité selon DIN EN 60598-1, DIN EN 60598-2-22 et DIN EN 1838.

Luminaire en plastique pour montage mural ou au plafond, avec capot sécurisé par des vis.

Convient pour un allumage permanent ou en mode veille. Sécurité de planification grâce à l'utilisation variable et sans outil des pictogrammes sur place. Pictogrammes conformes aux normes DIN EN ISO 7010 et DIN ISO 3864 (gauche, droite, haut, bas) inclus en standard dans la livraison.Surveillance: Version avec système de test automatique selon DIN EN 62034 type S, y compris bouton de test SelfControl :

Résultats des tests avec analyse des pannes (ampoules, circuit de charge et de batterie) et affichage de l'état (fonctionnement, test de fonctionnement, test d'autonomie) via 3 LED de couleur.
Test de fonctionnement automatique (hebdomadaire)
Test d'autonomie automatique (tous les 12 mois)
Surveillance automatique de la charge
Protection contre la décharge totale avec blocage de la remise en marche
Coupure à vide et en cas de court-circuit de l'onduleur
Matériau: Matière plastique
Couleur: RAL 9003
Dimensions: 370 mm x 105 mm x 152 mm
Diamètre:  mm
Type de montage: Wandaufbau
Classe de protection: 1
Indice de protection (IP): IP 65
Degré de résistance aux chocs IK: IK 5
Température permise en mode contenu: -5 °C à 40 °C °C
Température permise en mode veille: -5 °C à 40 °C °C
Distance de reconnaissance: 24m m
Pictogramme: Set
Puissance en mode continu: 5,7 W W
Puissance en mode veille: 2 W W
Flux lumineux en mode de secours: 320 lm lm
Batterie: LFP3212.K-SET-2AKKU, {{Produkt - BatteryPerformance - BatteryTechnology (P:17:110)}} Batterie
Numéro d'article: PFW411SC-P
Accessoires:
Numéro d'article: BALL2,
Marque: RP-Technik GmbH
Quantity: 1,000 Stk
