# Leistungsbeschreibung (GAEB DA XML 3.2, DA81)
Projekt: Prj-Name
Beschreibung: Projektbeschreibung
Währung: EUR
Erstellt mit: RP-Group PIM-System, PIM GAEB-Konverter 1.0, 22.01.2025

## LV-Name LV-Bezeichnung
Datum: 22.01.2025

**1 PMW529CC**
Sikkerhetslampe i henhold til DIN EN 60598-1, DIN EN 60598-2-22 og DIN EN 1838

Plast LED sikkerhetslampe med konveks formet hette for tak- eller veggmontering. Egnet for permanent eller beredskapskobling. For å gjøre installasjonen enklere, er nivelleringsskruer integrert for å kompensere for ujevne overflater.

Den innovative integrerte linseholderen med hurtigmonteringsutstyr muliggjør fleksibel bruk av ulike typer linser. Den mest allsidige funksjonen i denne lampen er korridorlinsen, som allerede er montert. Om nødvendig kan de enkelt erstattes med linser med ønsket strålingsegenskaper. Denne fleksibiliteten gjør det enkelt å tilpasse seg den respektive monteringssituasjonen.Materiale: Plast
Farge: RAL 9003
Dimensions: 65 mm x 236 mm x 136 mm
Type montering: Universal
Beskyttelsesklasse: 2
Beskyttelsesklasse (IP): IP 65
Slagfasthetsklasse IK: IK 6
Allowed temperature DS: -5 °C to 40 °C °C
Allowed temperature BS: -5 °C to 40 °C °C
Piktogram: Nein
Strøm kontinuerlig drift: 5,1 W W
Strøm i standby-modus: 0,4 W W
Lysstrøm Nøddrift: 520 lm lm
Inngangsspenning AC: 24 V V
Tverrsnitt for tilkobling: 2.5 mm² mm
Batteri: Varenummer: PMW529CC
Tilbehør:
Varenummer: LSYS-B4,
Varenummer: LSYS-F4,
Varenummer: LSYS-H4,
Varenummer: LSYS-R4,
Varenummer: LSYS-S4,
Varenummer: LSYS-WF4,
Merke: RP-Technik GmbH
Menge: 1,000 Stk
