# Leistungsbeschreibung (GAEB DA XML 3.2, DA81)
Projekt: Prj-Name
Beschreibung: Projektbeschreibung
Währung: EUR
Erstellt mit: RP-Group PIM-System, PIM GAEB-Konverter 1.0, 21.01.2025

## LV-Name LV-Bezeichnung
Datum: 21.01.2025

**1 QAW403SC-SI-BM**
Generell og sikkerhetslampe i henhold til DIN EN 60598-1, DIN EN 60598-2-22 og DIN EN 1838

Rund, elegant generell LED-lampe laget av aluminium for vegg- eller takmontering med nødlysbruk.

Valgfri farge på huset: anodisert aluminium eller hvit

Lys farge etter eget valg 4000 K eller 3000 K Overvåking: Versjon med automatisk kontrollsystem i henhold til DIN EN 62034 Type S inkludert SelfControl-testknapp:

Testresultater med feilanalyse (lamper, lading og batterikrets) samt statusvisninger (drift, funksjonstest, driftsvarighetstest) via 3 fargedeLEDer
Automatisk funksjonstest (ukentlig)
Automatisk driftsvarighetstest (hver 12. måned)
Automatisk ladeovervåking
Dyputladningsbeskyttelse med omstartssperre
Uten belastning og kortslutning av omformeren
Materiale: Aluminium
Farge: RAL 9003
Diameter: 395 mm
Type montering: Universal
Beskyttelsesklasse: 1
Beskyttelsesklasse (IP): IP 20
Slagfasthetsklasse IK: IK ≥ 3
Allowed temperature DS: -5 °C to 40 °C °C
Allowed temperature BS: -5 °C to 40 °C °C
Piktogram: Nein
Strøm kontinuerlig drift: 28 W W
Strøm i standby-modus: 2 W W
Lysstrøm Nøddrift: 360 lm lm
Inngangsspenning AC: 230 V V
Tverrsnitt for tilkobling: 1.5 mm² mm
Batteri: LFP3245.WRLED
Varenummer: QAW403SC-SI-BM
Tilbehør:
Merke: RP-Technik GmbH
Menge: 1,000 Stk
