# Specification (GAEB DA XML 3.2, DA81)
Project: Prj-Name
Description: Projektbeschreibung
Currency: EUR
Written by: RP-Group PIM-System, PIM GAEB-Konverter 1.0, 2025-01-20

## LV-Name LV-Bezeichnung
Date: 2025-01-20

**1 QAW428SC-BM**
Monitoring: Version with automatic test system in accordance with DIN EN 62034 type S including SelfControl test button:

Test results with fault analysis (illuminant, charge and battery circuit) and status displays (operation, function test, continuous function test) using 3 colour LEDs
Automatic function test (weekly)
Automatic continuous function test (every 12 months)
Automatic charge monitoring
Deep discharge protection with restart inhibit
Idling and short-circuit shutdown of inverter
Material: Aluminum
Color: RAL 9003
Diameter: 395 mm
Mounting method: Universal
Protection class: 1
Protection rating (IP): IP 20
Impact restistence rate IK: IK ≥ 3
Allowed temperature DS: -5 °C to 30 °C °C
Allowed temperature BS: -5 °C to 35 °C °C
Pictogram: Nein
Power maintained mode: 26,2 W W
Power non-maintained mode: 0,2 W W
Luminous Flux Emergency Operation: 125 lm lm
Input voltage AC: 230 V V
Connection terminals: 2.5 mm² mm
Battery: LFP3233.01, {{Produkt - BatteryPerformance - BatteryTechnology (P:17:110)}} Battery
Article number: QAW428SC-BM
Accessories:
Brand: RP-Technik GmbH
Quantity: 1.000 Stk
