# Specification (GAEB DA XML 3.2, DA81)
Project: Prj-Name
Description: Projektbeschreibung
Currency: EUR
Written by: RP-Group PIM-System, PIM GAEB-Konverter 1.0, 20.01.2025

## LV-Name LV-Bezeichnung
Date: 20.01.2025

**1 QAW428SC-BM**
Surveillance: Version avec système de test automatique selon DIN EN 62034 type S, y compris bouton de test SelfControl :

Résultats des tests avec analyse des pannes (ampoules, circuit de charge et de batterie) et affichage de l'état (fonctionnement, test de fonctionnement, test d'autonomie) via 3 LED de couleur.
Test de fonctionnement automatique (hebdomadaire)
Test d'autonomie automatique (tous les 12 mois)
Surveillance automatique de la charge
Protection contre la décharge totale avec blocage de la remise en marche
Coupure à vide et en cas de court-circuit de l'onduleur
Matériau: Aluminium
Couleur: RAL 9003
Diamètre: 395 mm
Type de montage: Universal
Classe de protection: 1
Indice de protection (IP): IP 20
Degré de résistance aux chocs IK: IK ≥ 3
Température permise en mode contenu: -5 °C à 30 °C °C
Température permise en mode veille: -5 °C à 35 °C °C
Pictogramme: Nein
Puissance en mode continu: 26,2 W W
Puissance en mode veille: 0,2 W W
Flux lumineux en mode de secours: 125 lm lm
Tension d'entrée AC: 230 V V
Section de raccordement: 2.5 mm² mm
Batterie: LFP3233.01, {{Produkt - BatteryPerformance - BatteryTechnology (P:17:110)}} Batterie
Numéro d'article: QAW428SC-BM
Accessoires:
Marque: RP-Technik GmbH
Quantity: 1,000 Stk
