# Leistungsbeschreibung (GAEB DA XML 3.2, DA81)
Projekt: Prj-Name
Beschreibung: Projektbeschreibung
Währung: EUR
Erstellt mit: RP-Group PIM-System, PIM GAEB-Konverter 1.0, 20.01.2025

## LV-Name LV-Bezeichnung
Datum: 20.01.2025

**1 QAW529CC**
Allgemein- und Sicherheitsleuchte nach DIN EN 60598-1, DIN EN 60598-2-22 und DIN EN 1838

Runde formschöne LED-Allgemeinleuchte aus Aluminium zum Wand- oder Deckenaufbau mit Notlicht-Einsatz.

Gehäusefarbe nach Wahl alu-eloxiert oder weiß

Lichtfarbe nach Wahl 4000 K oder 3000 K

Überwachung: Mit integriertem Überwachungsbaustein, für den Betrieb an einem 24V Stromversorgungssystem von RP.
Automatisches Prüfsystem gemäß DIN EN 62034 Typ ER, in Verbindung mit einer Anlage vom Typ CoreCompact.
Funktionen sind bindend einzuhalten:

Kontinuierliche und automatische Einzelleuchtenüberwachung zur Identifikation von Fehlern
Unveränderbare, ab Werk eindeutig vergebene, systemweit dargestellte Leuchtenidentifikation
Grundeinstellung der Leuchten erfolgt automatisch über den Konfigurationsassistent
Leuchten einzeln programmier- und dimmbar
Service- und Wartungsunterstützung durch Übermittlung von live Messdaten der Leuchten an die Anlage
Leuchten Update zentral über die Anlage möglich
Material: Aluminium
Farbe: RAL 9003
Durchmesser: 395 mm
Montageart: Universal
Schutzklasse: 1
Schutzart (IP): IP 20
Stoßfestigkeitsgrad IK: IK ≥ 3
Zulässige Temperatur DS: -20 °C bis 30 °C °C
Zulässige Temperatur BS: -20 °C bis 40 °C °C
Piktogramm: Nein
Leistung Dauerbetrieb: 2,8 W W
Leistung Bereitschaftsbetrieb: 0,4 W W
Lichtstrom Notbetrieb: 240 lm lm
Eingangsspannung AC: 24 V V
Anschlussquerschnitt: 2.5 mm² mm
Batterie: Artikelnummer: QAW529CC
Zubehör:
Fabrikat: RP-Technik GmbH
Menge: 1,000 Stk
