# Leistungsbeschreibung (GAEB DA XML 3.2, DA81)
Projekt: Prj-Name
Beschreibung: Projektbeschreibung
Währung: EUR
Erstellt mit: RP-Group PIM-System, PIM GAEB-Konverter 1.0, 15.01.2025

## LV-Name LV-Bezeichnung
Datum: 15.01.2025

**1 QBW023SC**
Rund plastlampe for generell belysning og belysning av rømnings- og redningsveier i henhold til DIN EN 60598-1, DIN EN 60598-2-22 og DIN EN 1838.

I tidløst design, egnet for innendørs bruk. Nødlys-LED-en kan foldes ut uten verktøy under montering, for eksempel for å belyse rømnings- og redningsveier optimalt ved montering på vegg.

Versjon i hvitt. Lysfarge 4000 K Lysstrøm nettdrift 1800 lm.Overvåking: Versjon med automatisk kontrollsystem i henhold til DIN EN 62034 Type S inkludert SelfControl-testknapp:

Testresultater med feilanalyse (lamper, lading og batterikrets) samt statusvisninger (drift, funksjonstest, driftsvarighetstest) via 3 fargedeLEDer
Automatisk funksjonstest (ukentlig)
Automatisk driftsvarighetstest (hver 12. måned)
Automatisk ladeovervåking
Dyputladningsbeskyttelse med omstartssperre
Uten belastning og kortslutning av omformeren
Materiale: Plast
Farge: RAL 9003
Diameter: 339 mm
Type montering: Universal
Beskyttelsesklasse: 2
Beskyttelsesklasse (IP): IP 44
Slagfasthetsklasse IK: IK 6
Allowed temperature DS: -5 °C to 40 °C °C
Allowed temperature BS: -5 °C to 40 °C °C
Piktogram: Nein
Strøm kontinuerlig drift: 17 W W
Strøm i standby-modus: 0,35 W W
Lysstrøm Nøddrift: 235 lm lm
Inngangsspenning AC: 230 V V
Tverrsnitt for tilkobling: 2.5 mm² mm
Batteri: NIMHHT4820Q, {{Produkt - BatteryPerformance - BatteryTechnology (P:17:110)}} Batteri
Varenummer: QBW023SC
Tilbehør:
Merke: RP-Technik GmbH
Menge: 1,000 Stk
