# Leistungsbeschreibung (GAEB DA XML 3.2, DA81)
Projekt: Prj-Name
Beschreibung: Projektbeschreibung
Währung: EUR
Erstellt mit: RP-Group PIM-System, PIM GAEB-Konverter 1.0, 20.01.2025

## LV-Name LV-Bezeichnung
Datum: 20.01.2025

**1 QCW529CC-AZ**
Runde Zink-Druckguß-Leuchte zur allgemeinen Beleuchtung und Ausleuchtung der Flucht- und Rettungswege nach DIN EN 60598-1, DIN EN 60598-2-22 und DIN EN 1838.

In robuster Ausführung und zeitlosem Design, geeignet für Innen- und Außenanwendung. Die Notlicht-LED kann bei der Montage werkzeuglos ausgeklappt werden um z.B. bei Wandmontage die Flucht- und Rettungswege optimal zu beleuchten. Ausführung in der Farbe Anthrazit.Überwachung: Mit integriertem Überwachungsbaustein, für den Betrieb an einem 24V Stromversorgungssystem von RP.
Automatisches Prüfsystem gemäß DIN EN 62034 Typ ER, in Verbindung mit einer Anlage vom Typ CoreCompact.
Funktionen sind bindend einzuhalten:

Kontinuierliche und automatische Einzelleuchtenüberwachung zur Identifikation von Fehlern
Unveränderbare, ab Werk eindeutig vergebene, systemweit dargestellte Leuchtenidentifikation
Grundeinstellung der Leuchten erfolgt automatisch über den Konfigurationsassistent
Leuchten einzeln programmier- und dimmbar
Service- und Wartungsunterstützung durch Übermittlung von live Messdaten der Leuchten an die Anlage
Leuchten Update zentral über die Anlage möglich
Material: Zink-Druckguss
Farbe: RAL 7016
Durchmesser: 363 mm
Montageart: Universal
Schutzklasse: 1
Schutzart (IP): IP 54
Stoßfestigkeitsgrad IK: IK 10
Zulässige Temperatur DS: -5 °C bis 40 °C °C
Zulässige Temperatur BS: -5 °C bis 40 °C °C
Piktogramm: Nein
Leistung Dauerbetrieb: 17 W W
Leistung Bereitschaftsbetrieb: 0,4 W W
Lichtstrom Notbetrieb: 470 lm lm
Eingangsspannung AC: 24 V V
Anschlussquerschnitt: 2.5 mm² mm
Batterie: Artikelnummer: QCW529CC-AZ
Zubehör:
Fabrikat: RP-Technik GmbH
Menge: 1,000 Stk
