# Specification (GAEB DA XML 3.2, DA81)
Project: Prj-Name
Description: Projektbeschreibung
Currency: EUR
Written by: RP-Group PIM-System, PIM GAEB-Konverter 1.0, 20.01.2025

## LV-Name LV-Bezeichnung
Date: 20.01.2025

**1 QCW529CC-AZ**
Luminaire rond en zinc moulé sous pression pour l'éclairage général et l'éclairage des voies d'évacuation et de secours selon les normes DIN EN 60598-1, DIN EN 60598-2-22 et DIN EN 1838.

De conception robuste et au design intemporel, il convient pour une utilisation en intérieur et en extérieur. La LED d'éclairage de secours peut être dépliée sans outil lors du montage pour éclairer de manière optimale les issues de secours et les voies d'évacuation, par exemple en cas de montage mural. Version en couleur anthracite.Matériau: Zinc moulé sous pression
Couleur: RAL 7016
Diamètre: 363 mm
Type de montage: Universal
Classe de protection: 1
Indice de protection (IP): IP 54
Degré de résistance aux chocs IK: IK 10
Température permise en mode contenu: -5 °C à 40 °C °C
Température permise en mode veille: -5 °C à 40 °C °C
Pictogramme: Nein
Puissance en mode continu: 17 W W
Puissance en mode veille: 0,4 W W
Flux lumineux en mode de secours: 470 lm lm
Tension d'entrée AC: 24 V V
Section de raccordement: 2.5 mm² mm
Batterie: Numéro d'article: QCW529CC-AZ
Accessoires:
Marque: RP-Technik GmbH
Quantity: 1,000 Stk
