# Leistungsbeschreibung (GAEB DA XML 3.2, DA81)
Projekt: Prj-Name
Beschreibung: Projektbeschreibung
Währung: EUR
Erstellt mit: RP-Group PIM-System, PIM GAEB-Konverter 1.0, 20.01.2025

## LV-Name LV-Bezeichnung
Datum: 20.01.2025

**1 QCW529CC-AZ**
Rund sink-trykkstøpt lampe for generell belysning og belysning av rømnings- og redningsveier i henhold til DIN EN 60598-1, DIN EN 60598-2-22 og DIN EN 1838.

I robust design og tidløst design, egnet for innendørs og utendørs bruk. Nødlys-LED-en kan foldes ut uten verktøy under montering, for eksempel for å belyse rømnings- og redningsveier optimalt ved montering på vegg. Versjon i antrasittfarge.Materiale: Pressstøping av sink
Farge: RAL 7016
Diameter: 363 mm
Type montering: Universal
Beskyttelsesklasse: 1
Beskyttelsesklasse (IP): IP 54
Slagfasthetsklasse IK: IK 10
Allowed temperature DS: -5 °C to 40 °C °C
Allowed temperature BS: -5 °C to 40 °C °C
Piktogram: Nein
Strøm kontinuerlig drift: 17 W W
Strøm i standby-modus: 0,4 W W
Lysstrøm Nøddrift: 470 lm lm
Inngangsspenning AC: 24 V V
Tverrsnitt for tilkobling: 2.5 mm² mm
Batteri: Varenummer: QCW529CC-AZ
Tilbehør:
Merke: RP-Technik GmbH
Menge: 1,000 Stk
