# Specification (GAEB DA XML 3.2, DA81)
Project: Prj-Name
Description: Projektbeschreibung
Currency: EUR
Written by: RP-Group PIM-System, PIM GAEB-Konverter 1.0, 2024-10-25

## LV-Name LV-Bezeichnung
Date: 2024-10-25

**1 WGD013**
Four-sided LED escape sign luminaire for ceiling mounting according to DIN EN 60598-1, DIN EN 60598-2-22 and DIN EN 1838.

Cube plastic luminaire with frameless bonnet and concealed mounting tray made of galvanised sheet steel. Due to the stable construction, the luminaire can also be suspended by chain or rope.

Suitable for continuous or stand-by operation. Planning reliability thanks to logically printed pictograms in accordance with DIN EN ISO 7010 and DIN ISO 3864 (left, right, top) as standard.Material: Metal
Color: RAL 9003
Dimensions: 237 mm x 237 mm x 237 mm
Diameter:  mm
Mounting method: Deckenaufbau
Protection class: 1
Protection rating (IP): IP 20
Impact restistence rate IK: IK ≥ 3
Allowed temperature DS: -5 °C to 40 °C °C
Allowed temperature BS: -5 °C to 40 °C °C
Viewing distance: 46m m
Pictogram: Set
Power maintained mode: 4,5 W W
Power non-maintained mode: 0,35 W W
Input voltage AC: 230 V V
Connection terminals: 2.5 mm² mm
Battery: NIMHHT4820Q, {{Produkt - BatteryPerformance - BatteryTechnology (P:17:110)}} Battery
Article number: WGD013
Accessories:
Article number: WKO, Set out of 4 x chain eyelet  for cube luminaires
Article number: 1PV-EB
Article number: DSA-Y4M-APA, 4m cable suspension incl. mounting plate
Article number: DSA-Y4M, Y wire suspension 4m as a set suitable for cube  liuminaires  Two-point attachment to the ceiling with  transverse anchors, four-point attachment to  the luminaire.
Brand: RP-Technik GmbH
Quantity: 1.000 Stk
