# Specification (GAEB DA XML 3.2, DA81)
Project: Prj-Name
Description: Projektbeschreibung
Currency: EUR
Written by: RP-Group PIM-System, PIM GAEB-Konverter 1.0, 21.01.2025

## LV-Name LV-Bezeichnung
Date: 21.01.2025

**1 WGD013**
Luminaire à pictogramme à LED à quatre côtés pour montage au plafond selon DIN EN 60598-1, DIN EN 60598-2-22 et DIN EN 1838.

Luminaire cubique en plastique avec un capot sans cadre et un bac de montage dissimulé en tôle d'acier galvanisée. Grâce à sa construction stable, le luminaire peut également être suspendu par une chaîne ou un câble.

Convient pour un allumage permanent ou en mode veille. Sécurité de planification grâce aux pictogrammes imprimés de manière logique selon les normes DIN EN ISO 7010 et DIN ISO 3864 (gauche, droite, haut) en standard.Matériau: Métal
Couleur: RAL 9003
Dimensions: 237 mm x 237 mm x 237 mm
Type de montage: Deckenaufbau
Classe de protection: 1
Indice de protection (IP): IP 20
Degré de résistance aux chocs IK: IK ≥ 3
Température permise en mode contenu: -5 °C à 40 °C °C
Température permise en mode veille: -5 °C à 40 °C °C
Distance de reconnaissance: 46m m
Pictogramme: Set
Puissance en mode continu: 4,5 W W
Puissance en mode veille: 0,35 W W
Tension d'entrée AC: 230 V V
Section de raccordement: 2.5 mm² mm
Batterie: NIMHHT4820Q, {{Produkt - BatteryPerformance - BatteryTechnology (P:17:110)}} Batterie
Numéro d'article: WGD013
Accessoires:
Numéro d'article: WKO,
Numéro d'article: 1PV-EB
Numéro d'article: DSA-Y4M-APA,
Numéro d'article: DSA-Y4M,
Marque: RP-Technik GmbH
Quantity: 1,000 Stk
