# Leistungsbeschreibung (GAEB DA XML 3.2, DA81)
Projekt: Prj-Name
Beschreibung: Projektbeschreibung
Währung: EUR
Erstellt mit: RP-Group PIM-System, PIM GAEB-Konverter 1.0, 25.10.2024

## LV-Name LV-Bezeichnung
Datum: 25.10.2024

**1 WGD013**
Firesidig LED-redningstegnlampe for takmontering i henhold til DIN EN 60598-1, DIN EN 60598-2-22 og DIN EN 1838.

Kubisk plastlampe med rammeløs hette og skjult monteringsbrett av galvanisert stålplate. Takket være den stabile konstruksjonen kan lampen også henges opp ved hjelp av kjetting eller tau.

Egnet for permanent eller beredskapskobling. Planleggingssikkerhet gjennom logisk trykte piktogrammer i henhold til DIN EN ISO 7010 og DIN ISO 3864 (venstre, høyre, topp) som standard i leveringsomfanget.

Materiale: Metall
Farge: RAL 9003
Dimensions: 237 mm x 237 mm x 237 mm
Diameter:  mm
Type montering: Deckenaufbau
Beskyttelsesklasse: 1
Beskyttelsesklasse (IP): IP 20
Slagfasthetsklasse IK: IK ≥ 3
Allowed temperature DS: -5 °C to 40 °C °C
Allowed temperature BS: -5 °C to 40 °C °C
Rekkevidde for gjenkjenning: 46m m
Piktogram: Set
Strøm kontinuerlig drift: 4,5 W W
Strøm i standby-modus: 0,35 W W
Inngangsspenning AC: 230 V V
Tverrsnitt for tilkobling: 2.5 mm² mm
Batteri: NIMHHT4820Q, {{Produkt - BatteryPerformance - BatteryTechnology (P:17:110)}} Batteri
Varenummer: WGD013
Tilbehør:
Varenummer: WKO,
Varenummer: 1PV-EB
Varenummer: DSA-Y4M-APA,
Varenummer: DSA-Y4M,
Merke: RP-Technik GmbH
Menge: 1,000 Stk
