# Specification (GAEB DA XML 3.2, DA81)
Project: Prj-Name
Description: Projektbeschreibung
Currency: EUR
Written by: RP-Group PIM-System, PIM GAEB-Konverter 1.0, 15.01.2025

## LV-Name LV-Bezeichnung
Date: 15.01.2025

**1 ZAW013SC-AZ**
Luminaire de sécurité à LED pour l'éclairage des issues de secours selon les normes DIN EN 60598-1, DIN EN 60598-2-22 et DIN EN 1838.

Luminaire mural apparent robuste en zinc moulé sous pression pour l'éclairage des issues de secours et des voies d'évacuation. Convient pour une utilisation à l'intérieur et à l'extérieur, par exemple au-dessus des sorties. Grâce aux lentilles de diffusion intégrées, on obtient une répartition optimale de la lumière et un éclairage des voies d'évacuation et de secours.

Disponible en blanc et en anthracite.

Caractéristiques :

- Robuste mécaniquement et résistant à la corrosion

- Surface revêtue par poudre

- Bords exacts et lignes droites

- Pas de soudures ni d'arêtes de pliage

- Vis cachées invisibles de l'avantSurveillance: Version avec système de test automatique selon DIN EN 62034 type S, y compris bouton de test SelfControl :

Résultats des tests avec analyse des pannes (ampoules, circuit de charge et de batterie) et affichage de l'état (fonctionnement, test de fonctionnement, test d'autonomie) via 3 LED de couleur.
Test de fonctionnement automatique (hebdomadaire)
Test d'autonomie automatique (tous les 12 mois)
Surveillance automatique de la charge
Protection contre la décharge totale avec blocage de la remise en marche
Coupure à vide et en cas de court-circuit de l'onduleur
Matériau: Zinc moulé sous pression
Couleur: RAL 7016
Dimensions: 65 mm x 315 mm x 140 mm
Type de montage: Wandaufbau
Classe de protection: 1
Indice de protection (IP): IP 65
Degré de résistance aux chocs IK: IK 8
Température permise en mode contenu: -5 °C à 35 °C °C
Température permise en mode veille: -5 °C à 40 °C °C
Pictogramme: Nein
Puissance en mode continu: 3,3 W W
Puissance en mode veille: 1 W W
Flux lumineux en mode de secours: 190 lm lm
Tension d'entrée AC: 230 V V
Section de raccordement: 2.5 mm² mm
Batterie: LFP3233.01, {{Produkt - BatteryPerformance - BatteryTechnology (P:17:110)}} Batterie
Numéro d'article: ZAW013SC-AZ
Accessoires:
Marque: RP-Technik GmbH
Quantity: 1,000 Stk
