# Specification (GAEB DA XML 3.2, DA81)
Project: Prj-Name
Description: Projektbeschreibung
Currency: EUR
Written by: RP-Group PIM-System, PIM GAEB-Konverter 1.0, 2025-01-20

## LV-Name LV-Bezeichnung
Date: 2025-01-20

**1 ZAW413SC-AZ-COOLIP54**
LED safety luminaire for illuminating escape and rescue routes in accordance with DIN EN 60598-1, DIN EN 60598-2-22 and DIN EN 1838.

Robust surface-mounted wall luminaire made of die-cast zinc for illuminating escape and rescue routes. Suitable for indoor and outdoor use, e.g. above exits. Optimum light distribution and illumination of escape and rescue routes is achieved through the diffuser lenses incorporated in the luminaire.

Available in white and anthracite.

Properties:

- Mechanically robust and corrosion resistant

- Powder-coated surface

- Precise edges and straight lines

- No weld seams and bending edges

- Screws concealed and not visible from the frontMonitoring: Version with automatic test system in accordance with DIN EN 62034 type S including SelfControl test button:

Test results with fault analysis (illuminant, charge and battery circuit) and status displays (operation, function test, continuous function test) using 3 colour LEDs
Automatic function test (weekly)
Automatic continuous function test (every 12 months)
Automatic charge monitoring
Deep discharge protection with restart inhibit
Idling and short-circuit shutdown of inverter
Material: Zinc die-cast
Color: RAL 7016
Dimensions: 65 mm x 315 mm x 140 mm
Mounting method: Wandaufbau
Protection class: 1
Protection rating (IP): IP 65
Impact restistence rate IK: IK 8
Allowed temperature DS: -5 °C to 35 °C °C
Allowed temperature BS: -25 °C to 40 °C °C
Pictogram: Nein
Power maintained mode: 3,9 W W
Power non-maintained mode: 1,5 W W
Luminous Flux Emergency Operation: 190 lm lm
Input voltage AC: 230 V V
Connection terminals: 2.5 mm² mm
Battery: LFP3233.01, {{Produkt - BatteryPerformance - BatteryTechnology (P:17:110)}} Battery
Article number: ZAW413SC-AZ-COOLIP54
Accessories:
Brand: RP-Technik GmbH
Quantity: 1.000 Stk
