# Specification (GAEB DA XML 3.2, DA81)
Project: Prj-Name
Description: Projektbeschreibung
Currency: EUR
Written by: RP-Group PIM-System, PIM GAEB-Konverter 1.0, 2024-08-23

## LV-Name LV-Bezeichnung
Date: 2024-08-23

**1 EAQL421WL-AZ**
The square zinc die-cast surface mounted luminaire consists of two parts. The ceiling mounting housing contains the mains terminals. Technical settings e.g. adressing can be carried out voltage free at the top of the luminaire wich contains the main part of the luminaire.

The connection of both parts is achieved toollessly via a latching mechanism. The design shines through its clear lines. Depending on the colour choice the luminaire can adapt to a buildings design or set contrasts where it wants to.

Advantages of the zinc die-cast luminaire:

- mechanically robust and corrosion resistant

- powder coated surface

- accurate and straight lines

- no weld seam or bending edges

With modern ERT-LED technology especially efficient because of the lense system.

The radiation characteristic is rotation symmetrical circular.

It ensures an equal light distribution.

Application of the R Lense:

-in open areas, escape route cross overs

-luminaire distance up to 12m

The radiation characteristic is rotation symmetrical circular.

The Spot-lense ensures an equal distribution of the light in all directions with ceiling heights of up to 12m

Application of the S-lense:

- open areas, escape route cross overs

- high rooms with ceiling height of up to 12m

The radiation characteristic is  contrentrally oval

Lense focused on two main directions.

Application of the F lense:

- escape routes, corridors

- luminaire  distance up to 24m

The radiation characteristic directed straight.

The special lense spreads the light in two main directions.

Application of the H lense:

- escape routes, corridors

- high rooms with ceiling height up to 16m

- luminaire distances of up to 30m

Monitoring: With integrated monitoring module for operating on a Wireless Professional central monitoring system.

Charge monitoring indicator on the luminaire
Manual or automatic function test (free choice of test start time in the WirelessControl software)
Manual or automatic continuous function test can be activated via the length of the luminaire’s measurement operation (free choice of test start times in the WirelessControl software)
Automatic charge monitoring
Deep discharge protection with restart inhibit
Material: Zinc die-cast
Color: RAL 7016
Dimensions: 104 mm x 104 mm x 39 mm
Diameter:  mm
Mounting method: Decke
Protection class: 2
Protection rating (IP): IP 40
Impact restistence rate IK: IK ≥ 3
Allowed temperature DS: -5 °C to 40 °C °C
Allowed temperature BS: -5 °C to 40 °C °C
Pictogram: Nein
Power maintained mode: 2,3 W W
Power non-maintained mode: 0,4 W W
Luminous Flux Emergency Operation: 250 lm lm
Input voltage AC: 230 V V
Connection terminals: 2.5 mm² mm
Battery: LFP3233.01, {{Produkt - BatteryPerformance - BatteryTechnology (P:17:110)}} Battery
Article number: EAQL421WL-AZ
Accessories:
Article number: ILD-APA-02, IL surface mount adapter-02  Injection molding, white  Dimension D=100mm H=20mm
Article number: LSYS-B4, 4x Beam lens for lights with a lens system, for  example for lighting first aid or fire alarm  systems
Article number: LSYS-F4, 4x corridor lenses for luminaires with lens  system
Article number: LSYS-R4, 4x  round lenses for luminaires with lens  system
Article number: LSYS-S4, 4x Spotlens for luminares with lens system.  Suitable for ceilings up to 12m
Brand: RP-Technik GmbH
Quantity: 1.000 Stk
