# Leistungsbeschreibung (GAEB DA XML 3.2, DA81)
Projekt: Prj-Name
Beschreibung: Projektbeschreibung
Währung: EUR
Erstellt mit: RP-Group PIM-System, PIM GAEB-Konverter 1.0, 29.10.2024

## LV-Name LV-Bezeichnung
Datum: 29.10.2024

**1 EARL421WL-AZ**
LED sikkerhetslampe for takmontering for å belyse rømnings- og redningsveier i henhold til DIN EN 60598-1, DIN EN 60598-2-22 og DIN EN 1838.

Den runde sink-trykkstøpte overflatemonterte lampen består av to deler. Takmonteringshuset inneholder strømtilkoblingsterminalen.  Tekniske innstillinger som adressering kan gjøres uten spenning på den øvre delen av lampen, som inneholder selve lampen. De to delene kobles sammen uten verktøy ved hjelp av en låsemekanisme.  Lampens design imponerer med sine klare linjer. Avhengig av fargevalg kan den tilpasse seg upåfallende med bygningen eller skape kontraster.

Fordeler med sink-trykkstøpte lamper:

- Mekanisk robust og korrosjonsbestandig

- Pulverlakkert overflate

- Nøyaktige kanter og rette linjer

- Ingen sveisesømmer eller bøyekanter

Med moderne ERT-LED-teknologi av siste generasjon, spesielt kraftig takket være linsesystemer.

Strålingsmønsteret er rotasjonssymmetrisk rundt.

Det sikrer en jevn lysfordeling.

Mulige bruksområder for R-linsen er:

- Åpne områder, rømningsveikryss

- Lampeavstand opp til 12m

Strålingsmønsteret er rotasjonssymmetrisk rundt.

Spotlinsen sørger for en jevn lysfordeling i alle retninger med takhøyder på 12m.

Mulige bruksområder for S-linsen er:

- Åpne områder, rømningsveikryss

- Høye rom med takhøyder på inntil 12m.

Strålingsmønsteret er konsentrisk ovalt.

Linse rettet i to hovedretninger

Mulige bruksområder for F-linsen er:

- Rømningsveier, korridorer

- Lampeavstand opp til 24m

Strålingsmønsteret er langsgående.

Spesiallinsen fordeler lyset i to hovedretninger

Mulige bruksområder for H-linsen er:

- Rømningsveier, korridorer

- Høye rom med takhøyder opp til 16m

- Lampeavstand på over 30m

Overvåking: Med integrert overvåkingsmodul for drift på et sentralt Wireless Professional overvåkingsanlegg.

Ladeindikator på lampen
manuell eller automatisk funksjonstest (teststarttid kan velges fritt i WirelessControl-programvaren)
Manuell eller automatisk driftsvarighetstest kan aktiveres over den nominelle driftstiden til lampen (teststarttider kan velges fritt i WirelessControl-programvaren)
Automatisk ladeovervåking
Dyputladningsbeskyttelse med omstartssperre
Materiale: Pressstøping av sink
Farge: RAL 7016
Dimensions:  mm x  mm x 39 mm
Diameter: 104 mm
Type montering: Deckenaufbau
Beskyttelsesklasse: 2
Beskyttelsesklasse (IP): IP 40
Slagfasthetsklasse IK: IK ≥ 3
Allowed temperature DS: -5 °C to 40 °C °C
Allowed temperature BS: -5 °C to 40 °C °C
Piktogram: Nein
Strøm kontinuerlig drift: 2,3 W W
Strøm i standby-modus: 0,4 W W
Lysstrøm Nøddrift: 250 lm lm
Inngangsspenning AC: 230 V V
Tverrsnitt for tilkobling: 2.5 mm² mm
Batteri: LFP3233.01, {{Produkt - BatteryPerformance - BatteryTechnology (P:17:110)}} Batteri
Varenummer: EARL421WL-AZ
Tilbehør:
Varenummer: ILD-APA-02,
Varenummer: LSYS-B4,
Varenummer: LSYS-F4,
Varenummer: LSYS-R4,
Varenummer: LSYS-S4,
Merke: RP-Technik GmbH
Menge: 1,000 Stk
