# Specification (GAEB DA XML 3.2, DA81)
Project: Prj-Name
Description: Projektbeschreibung
Currency: EUR
Written by: RP-Group PIM-System, PIM GAEB-Konverter 1.0, 23.08.2024

## LV-Name LV-Bezeichnung
Date: 23.08.2024

**1 EARL423SC**
Luminaire de sécurité à LED à monter au plafond pour l'éclairage des issues de secours selon les normes DIN EN 60598-1, DIN EN 60598-2-22 et DIN EN 1838.

Le luminaire rond en zinc moulé sous pression se compose de deux parties. Le corps à monter au plafond contient la borne de raccordement au réseau.  Les réglages techniques, comme l'adressage, peuvent être effectués sans tension sur la partie supérieure du luminaire, qui contient le luminaire proprement dit. L'assemblage des deux parties s'effectue sans outil grâce à un mécanisme d'encliquetage.  Le design du luminaire séduit par ses lignes claires. Selon la couleur choisie, il peut s'adapter discrètement au bâtiment ou créer des contrastes.

Avantages du luminaire en zinc moulé sous pression :

- Robuste mécaniquement et résistant à la corrosion

- Surface revêtue de poudre

- Bords exacts et lignes droites

- Pas de soudures ni d'arêtes de pliage

Avec la technique moderne ERT-LED de dernière génération particulièrement performante grâce aux systèmes de lentilles.

La caractéristique d'émission est ronde à symétrie de révolution.

Elle assure une répartition uniforme de la lumière.

Les possibilités d'utilisation de la lentille R sont :

- Zones ouvertes, croisements de chemins de fuite

- Distance entre les luminaires jusqu'à 12 m

La caractéristique d'émission est rotosymétrique ronde.

La lentille spot assure une répartition uniforme de la lumière dans toutes les directions à des hauteurs de plafond de 12m.

Les possibilités d'utilisation de la lentille S sont :

- Espaces ouverts, croisements de chemins de fuite

- Salles hautes avec des hauteurs de plafond jusqu'à 12m.

La caractéristique d'émission est l'ovale concentrique.

Lentille orientée dans deux directions principales.

Les possibilités d'utilisation de la lentille F sont :

- Chemins de fuite, couloirs

- Distance entre luminaires jusqu'à 24m

La caractéristique d'émission est longitudinale.

La lentille spéciale répartit la lumière dans deux directions principales.

Les possibilités d'utilisation de la lentille H sont :

- Chemins de fuite, couloirs

- Pièces hautes avec des hauteurs de plafond jusqu'à 16m

- Distance entre les luminaires de plus de 30mSurveillance: Version avec système de test automatique selon DIN EN 62034 type S, y compris bouton de test SelfControl :

Résultats des tests avec analyse des pannes (ampoules, circuit de charge et de batterie) et affichage de l'état (fonctionnement, test de fonctionnement, test d'autonomie) via 3 LED de couleur.
Test de fonctionnement automatique (hebdomadaire)
Test d'autonomie automatique (tous les 12 mois)
Surveillance automatique de la charge
Protection contre la décharge totale avec blocage de la remise en marche
Coupure à vide et en cas de court-circuit de l'onduleur
Matériau: Zinc moulé sous pression
Couleur: RAL 9003
Dimensions:  mm x  mm x 39 mm
Diamètre: 104 mm
Type de montage: Decke
Classe de protection: 2
Indice de protection (IP): IP 40
Degré de résistance aux chocs IK: IK ≥ 3
Température permise en mode contenu: -5 °C à 30 °C °C
Température permise en mode veille: -5 °C à 40 °C °C
Pictogramme: Nein
Puissance en mode continu: 1,9 W W
Puissance en mode veille: 0,2 W W
Flux lumineux en mode de secours: 250 lm lm
Tension d'entrée AC: 230 V V
Section de raccordement: 2.5 mm² mm
Batterie: LFP3233.01, {{Produkt - BatteryPerformance - BatteryTechnology (P:17:110)}} Batterie
Numéro d'article: EARL423SC
Accessoires:
Numéro d'article: ILD-APA-02,
Marque: RP-Technik GmbH
Quantity: 1,000 Stk
