# Leistungsbeschreibung (GAEB DA XML 3.2, DA81)
Projekt: Prj-Name
Beschreibung: Projektbeschreibung
Währung: EUR
Erstellt mit: RP-Group PIM-System, PIM GAEB-Konverter 1.0, 16.07.2024

## LV-Name LV-Bezeichnung
Datum: 16.07.2024

**1 EARL423WB-AZ**
LED-Sicherheitsleuchte zum Deckenaufbau zur Ausleuchtung der Flucht- und Rettungswege nach DIN EN 60598-1, DIN EN 60598-2-22 und DIN EN 1838.

Die runde Zink-Druckguss Aufbauleuchte besteht aus zwei Teilen. Der  Deckenanbaukörper beinhaltet die Netzanschlußklemme.  Technische Einstellungen wie z.B. Adressierung können am Leuchtenoberteil, welches die eigentliche Leuchte beinhaltet, spannungsfrei vorgenommen werden. Die Verbindung beider Teile erfolgt werkzeuglos durch einen Rastmechanismus.  Das Design der Leuchte besticht durch klare Linienführung. Sie kann sich je nach Farbwahl dem Gebäude unscheinbar anpassen oder Kontraste setzen.

Vorteile der Zink-Druckguss Leuchte:

- Mechanisch Robust und Korrosionsbeständig

- Pulverbeschichtete Oberfläche

- Exakte Kanten und gerade Linien

- Keine Schweißnähte und Biegekanten

Mit moderner ERT-LED-Technik der neusten Generation besonders leistungsfähig durch Linsensysteme.

Die Abstrahlcharakteristik ist Rotationssymetrisch Rund.

Sie sorgt für eine gleichmäßige Lichtverteilung.

Einsatzmöglichkeiten der R Linse sind:

- Offene Bereiche, Fluchtwegkreuzungen

- Leuchtenabstand bis 12m

Die Abstrahlcharakteristik ist Rotationssymetrisch Rund.

Die Spot-Linse sorgt für eine gleichmäßige Verteilung des Lichts in alle Richtungen bei Deckenhöhen 12m.

Einsatzmöglichkeiten der S Linse sind:

- Offene Bereiche, Fluchtwegkreuzungen

- Hohe Räume mit Deckenhöhen bis 12m.

Die Abstrahlcharakteristik ist Konzentrisch Oval.

In zwei Hauptrichtungen gerichtete Linse

Einsatzmöglichkeiten der F Linse sind:

- Fluchtwege, Flure

- Leuchtenabstand bis 24m

Die Abstrahlcharakteristik ist Längs gerichtet.

Die Speziallinse verteilt das Licht in zwei Hauptrichtungen

Einsatzmöglichkeiten der H Linse sind:

- Fluchtwege, Flure

- Hohe Räume mit Deckenhöhen bis 16m

- Leuchtenabstand von über 30m

Überwachung: Mit integriertem Überwachungsbaustein für den Betrieb an einer Überwachungseinrichtung vom Typ Wireless Basic

Zeitsparende Konfiguration und Inbetriebnahme sowie Überwachung mittels Bluetooth per Android App
Betrieb im Offline-Modus oder optional über LIGHTLINX® mit vielseitigen Cloud-Funktionen
Ausführung mit automatischem Prüfsystem gemäß DIN EN 62034 Typ S inkl. Test-Taster SelfControl
Testergebnisse mit Störungsanalyse (Leuchtmittel, Lade- und Batteriekreis) sowie Statusanzeigen (Betrieb, Funktionstest, Betriebsdauertest) über 3 farbige LEDs
Manueller oder automatischer Funktionstest (Teststartzeit in der WirelessBasic App frei wählbar)
Konfigurierbarer Betriebsdauertest (alle 12 Monate)
Automatische Ladeüberwachung
Tiefentladeschutz mit Wiedereinschaltsperre
Leerlauf- und Kurzschlussabschaltung des Wechselrichters
Material: Zink-Druckguss
Farbe: RAL 7016
Maße:  mm x  mm x 39 mm
Durchmesser: 104 mm
Montageart: Decke
Schutzklasse: 2
Schutzart (IP): IP 40
Stoßfestigkeitsgrad IK: IK ≥ 3
Zulässige Temperatur DS: -5 °C bis 40 °C °C
Zulässige Temperatur BS: -5 °C bis 40 °C °C
Piktogramm: Nein
Leistung Dauerbetrieb: 2,3 W W
Leistung Bereitschaftsbetrieb: 0,4 W W
Lichtstrom Notbetrieb: 250 lm lm
Eingangsspannung AC: 230 V V
Anschlussquerschnitt: 2.5 mm² mm
Batterie: LFP3233.01, LiFePO4 Batterie
Artikelnummer: EARL423WB-AZ
Zubehör:
Artikelnummer: ILD-APA-02, IL-Aufputzadapter-02  Spritzguß, weiß  Maß D=100mm H=20mm
Artikelnummer: LSYS-B4, 4x Beam-Linse für Leuchten mit  Linsensystem, Beispielsweise zur Beleuchtung  von Erste-Hilfe oder Brandmeldeeinrichtungen
Artikelnummer: LSYS-F4, 4x Flurlinsen für Leuchten mit Linsensystem
Artikelnummer: LSYS-R4, 4x Rundlinsen für Leuchten mit Linsensystem.
Artikelnummer: LSYS-S4, 4x Spotlinsen für Leuchten mit Linsensystem.  Geeignet für Decken bis zu 12m
Fabrikat: RP-Technik GmbH
Menge: 1,000 Stk
