# Specification (GAEB DA XML 3.2, DA81)
Project: Prj-Name
Description: Projektbeschreibung
Currency: EUR
Written by: RP-Group PIM-System, PIM GAEB-Konverter 1.0, 2024-10-29

## LV-Name LV-Bezeichnung
Date: 2024-10-29

**1 EARL428WB**
LED safety luminaire for ceiling mounting and for lighting escape and rescue routes acc. to  DIN EN 60598-1, DIN EN 60598-2-22 und DIN EN 1838.

The round zinc die-cast surface mounted luminaire consists of two parts. The ceiling mounting housing contains the mains terminals. Technical settings e.g. adressing can be carried out voltage free at the top of the luminaire wich contains the main part of the luminaire.

The connection of both parts is achieved toollessly via a latching mechanism. The design shines through its clear lines. Depending on the colour choice the luminaire can adapt to a buildings design or set contrasts where it wants to.

Advantages of the zinc die-cast luminaire:

- mechanically robust and corrosion resistant

- powder coated surface

- accurate and straight lines

- no weld seam or bending edges

With modern ERT-LED technology especially efficient because of the lense system.

The radiation characteristic is rotation symmetrical circular.

It ensures an equal light distribution.

Application of the R Lense:

-in open areas, escape route cross overs

-luminaire distance up to 12m

The radiation characteristic is rotation symmetrical circular.

The Spot-lense ensures an equal distribution of the light in all directions with ceiling heights of up to 12m

Application of the S-lense:

- open areas, escape route cross overs

- high rooms with ceiling height of up to 12m

The radiation characteristic is  contrentrally oval

Lense focused on two main directions.

Application of the F lense:

- escape routes, corridors

- luminaire  distance up to 24m

The radiation characteristic directed straight.

The special lense spreads the light in two main directions.

Application of the H lense:

- escape routes, corridors

- high rooms with ceiling height up to 16m

- luminaire distances of up to 30m

Monitoring: With integrated monitoring module for operation on a monitoring device of the Wireless Basic type.

Time-saving configuration and commissioning as well as monitoring via Bluetooth using an Android app
Operation in offline mode or optionally via LIGHTLINX® with versatile cloud functions
Version with automatic test system according to DIN EN 62034 type S incl. SelfControl test button
Test results with fault analysis (illuminant, charging and battery circuit) as well as status displays (operation, function test, duration test) via 3 coloured LEDs
Manual or automatic function test (test start time freely selectable in the WirelessBasic app)
Configurable duration test (every 12 months)
Automatic charge monitoring
Deep discharge protection with restart lockout
No-load and short-circuit shutdown of the inverter
Material: Zinc die-cast
Color: RAL 9003
Dimensions:  mm x  mm x 39 mm
Diameter: 104 mm
Mounting method: Deckenaufbau
Protection class: 2
Protection rating (IP): IP 40
Impact restistence rate IK: IK ≥ 3
Allowed temperature DS: -5 °C to 40 °C °C
Allowed temperature BS: -5 °C to 40 °C °C
Pictogram: Nein
Power maintained mode: 2,3 W W
Power non-maintained mode: 0,4 W W
Luminous Flux Emergency Operation: 125 lm lm
Input voltage AC: 230 V V
Connection terminals: 2.5 mm² mm
Battery: LFP3233.01, {{Produkt - BatteryPerformance - BatteryTechnology (P:17:110)}} Battery
Article number: EARL428WB
Accessories:
Article number: ILD-APA-02, IL surface mount adapter-02  Injection molding, white  Dimension D=100mm H=20mm
Article number: LSYS-B4, 4x Beam lens for lights with a lens system, for  example for lighting first aid or fire alarm  systems
Article number: LSYS-F4, 4x corridor lenses for luminaires with lens  system
Article number: LSYS-R4, 4x  round lenses for luminaires with lens  system
Article number: LSYS-S4, 4x Spotlens for luminares with lens system.  Suitable for ceilings up to 12m
Brand: RP-Technik GmbH
Quantity: 1.000 Stk
