# Leistungsbeschreibung (GAEB DA XML 3.2, DA81)
Projekt: Prj-Name
Beschreibung: Projektbeschreibung
Währung: EUR
Erstellt mit: RP-Group PIM-System, PIM GAEB-Konverter 1.0, 21.01.2025

## LV-Name LV-Bezeichnung
Datum: 21.01.2025

**1 QAW009ML**
Generell og sikkerhetslampe i henhold til DIN EN 60598-1, DIN EN 60598-2-22 og DIN EN 1838

Rund, elegant generell LED-lampe av aluminium for vegg- eller takmontering. Nødbelysningen er utstyrt med full lysstyrke til den innebygde 26W LED-lyskilden.

Valgfri farge på huset: anodisert aluminium eller hvit

Lys farge etter eget valg 4000 K eller 3000 K

Overvåking: Med integrert overvåkingsmodul med 20-sifret adresseringsbryter, for drift på et sentralt strømforsyningssystem. Automatisk kontrollsystem i henhold til DIN EN 62034 type ER, i forbindelse med et MultiControl-anlegg. Funksjoner må overholdes:

Integrert enkeltlampeovervåking
Integrert lampestyringsfunksjon
Individuell omkobling i forbindelse med sentralt strømforsyningssystem fra RP
Materiale: Aluminium
Farge: RAL 9003
Diameter: 395 mm
Type montering: Universal
Beskyttelsesklasse: 1
Beskyttelsesklasse (IP): IP 20
Slagfasthetsklasse IK: IK ≥ 3
Allowed temperature DS: -20 °C to 30 °C °C
Allowed temperature BS: -20 °C to 40 °C °C
Piktogram: Nein
Strøm kontinuerlig drift: 26 W W
Strøm i standby-modus: 1,2 W W
Lysstrøm Nøddrift: 2300 lm lm
Inngangsspenning AC: 230 V V
Tverrsnitt for tilkobling: 1.5 mm² mm
Batteri: Varenummer: QAW009ML
Tilbehør:
Merke: RP-Technik GmbH
Menge: 1,000 Stk
