# Leistungsbeschreibung (GAEB DA XML 3.2, DA81)
Projekt: Prj-Name
Beschreibung: Projektbeschreibung
Währung: EUR
Erstellt mit: RP-Group PIM-System, PIM GAEB-Konverter 1.0, 21.01.2025

## LV-Name LV-Bezeichnung
Datum: 21.01.2025

**1 QAW428WB**
Overvåking: Med integrert overvåkingsmodul for drift på en overvåkingsenhet av typen Wireless Basic

Tidsbesparende konfigurasjon og igangkjøring samt overvåking via Bluetooth via Android-app
Drift i offline-modus eller valgfritt via LIGHTLINX® med allsidige skyfunksjoner
Versjon med automatisk kontrollsystem i henhold til DIN EN 62034 Type S inkludert SelfControl testknapp
Testresultater med feilanalyse (lamper, lading og batterikrets) samt statusvisninger (drift, funksjonstest, driftsvarighetstest) via 3 fargede LEDer
Manuell eller automatisk funksjonstest (teststarttid kan fritt velges i WirelessBasic-appen)
Konfigurerbar driftsvarighetstest (hver 12. måned)
Automatisk ladeovervåking
Dyputladningsbeskyttelse med omstartssperre
Uten belastning og kortslutning av omformeren
Materiale: Aluminium
Farge: RAL 9003
Diameter: 395 mm
Type montering: Universal
Beskyttelsesklasse: 1
Beskyttelsesklasse (IP): IP 20
Slagfasthetsklasse IK: IK ≥ 3
Allowed temperature DS: -5 °C to 30 °C °C
Allowed temperature BS: -5 °C to 35 °C °C
Piktogram: Nein
Strøm kontinuerlig drift: 26,4 W W
Strøm i standby-modus: 0,4 W W
Lysstrøm Nøddrift: 125 lm lm
Inngangsspenning AC: 230 V V
Tverrsnitt for tilkobling: 2.5 mm² mm
Batteri: LFP3233.01, {{Produkt - BatteryPerformance - BatteryTechnology (P:17:110)}} Batteri
Varenummer: QAW428WB
Tilbehør:
Merke: RP-Technik GmbH
Menge: 1,000 Stk
