# Leistungsbeschreibung (GAEB DA XML 3.2, DA81)
Projekt: Prj-Name
Beschreibung: Projektbeschreibung
Währung: EUR
Erstellt mit: RP-Group PIM-System, PIM GAEB-Konverter 1.0, 15.01.2025

## LV-Name LV-Bezeichnung
Datum: 15.01.2025

**1 ZAW013SC**
LED sikkerhetslampe for belysning av rømnings- og redningsveier i henhold til DIN EN 60598-1, DIN EN 60598-2-22 og DIN EN 1838

Robust overflatemontert vegglampe av sink-trykkstøpt for belysning av rømnings- og redningsveier. Egnet for bruk innendørs og utendørs, f.eks over utganger. Diffuserlinsene innlemmet i linsene oppnår optimal lysfordeling og belysning av rømnings- og redningsveiene.

Leveres i hvit og antrasitt.

Egenskaper:

- Mekanisk robust og korrosjonsbestandig

- Pulverlakkert overflate

- Nøyaktige kanter og rette linjer

- Ingen sveisesømmer eller bøyekanter

- Skruer skjult og ikke synlig forfra

Overvåking: Versjon med automatisk kontrollsystem i henhold til DIN EN 62034 Type S inkludert SelfControl-testknapp:

Testresultater med feilanalyse (lamper, lading og batterikrets) samt statusvisninger (drift, funksjonstest, driftsvarighetstest) via 3 fargedeLEDer
Automatisk funksjonstest (ukentlig)
Automatisk driftsvarighetstest (hver 12. måned)
Automatisk ladeovervåking
Dyputladningsbeskyttelse med omstartssperre
Uten belastning og kortslutning av omformeren
Materiale: Pressstøping av sink
Farge: RAL 9003
Dimensions: 315 mm x 65 mm x 140 mm
Type montering: Wandaufbau
Beskyttelsesklasse: 1
Beskyttelsesklasse (IP): IP 65
Slagfasthetsklasse IK: IK 8
Allowed temperature DS: -5 °C to 35 °C °C
Allowed temperature BS: -5 °C to 40 °C °C
Piktogram: Nein
Strøm kontinuerlig drift: 3,3 W W
Strøm i standby-modus: 1 W W
Lysstrøm Nøddrift: 190 lm lm
Inngangsspenning AC: 230 V V
Tverrsnitt for tilkobling: 2.5 mm² mm
Batteri: LFP3233.01, {{Produkt - BatteryPerformance - BatteryTechnology (P:17:110)}} Batteri
Varenummer: ZAW013SC
Tilbehør:
Merke: RP-Technik GmbH
Menge: 1,000 Stk
