# Leistungsbeschreibung (GAEB DA XML 3.2, DA81)
Projekt: Prj-Name
Beschreibung: Projektbeschreibung
Währung: EUR
Erstellt mit: RP-Group PIM-System, PIM GAEB-Konverter 1.0, 20.01.2025

## LV-Name LV-Bezeichnung
Datum: 20.01.2025

**1 ZAW418SC-AZ-COOLIP54**
LED-Sicherheitsleuchte zur Ausleuchtung der Flucht- und Rettungswege nach DIN EN 60598-1, DIN EN 60598-2-22 und DIN EN 1838

Robuste Wand-Aufbauleuchte aus Zink-Druckguss  zur Ausleuchtung der Flucht- und Rettungswege. Geeignet für die Verwendung im Innen- und Außenbereich z.B. über Ausgängen. Durch die in die eingebrachten Streulinsen wird eine optimale Lichtverteilung und Ausleuchtung der Flucht- und Rettungswege erreicht.

Erhältlich in den Farben Weiß und Anthrazit.

Eigenschaften:

- Mechanisch robust und korrosionsbeständig

- Pulverbeschichtete Oberfläche

- Exakte Kanten und gerade Linien

- Keine Schweißnähte und Biegekanten

- Schrauben verdeckt von vorne nicht sichtbar

Überwachung: Ausführung mit automatischem Prüfsystem gemäß DIN EN 62034 Typ S inkl. Test-Taster SelfControl:

Testergebnisse mit Störungsanalyse (Leuchtmittel, Lade- und Batteriekreis) sowie Statusanzeigen (Betrieb, Funktionstest, Betriebsdauertest) über 3 farbige LEDs
Automatischer Funktionstest (wöchentlich)
Automatischer Betriebsdauertest (alle 12 Monate)
Automatische Ladeüberwachung
Tiefentladeschutz mit Wiedereinschaltsperre
Leerlauf- und Kurzschlussabschaltung des Wechselrichters
Material: Zink-Druckguss
Farbe: RAL 7016
Maße: 65 mm x 315 mm x 140 mm
Montageart: Wandaufbau
Schutzklasse: 1
Schutzart (IP): IP 65
Stoßfestigkeitsgrad IK: IK 8
Zulässige Temperatur DS: -5 °C bis 35 °C °C
Zulässige Temperatur BS: -5 °C bis 40 °C °C
Piktogramm: Nein
Leistung Dauerbetrieb: 3,9 W W
Leistung Bereitschaftsbetrieb: 1,5 W W
Lichtstrom Notbetrieb: 190 lm lm
Eingangsspannung AC: 230 V V
Anschlussquerschnitt: 2.5 mm² mm
Batterie: LFP3233.01, {{Produkt - BatteryPerformance - BatteryTechnology (P:17:110)}} Batterie
Artikelnummer: ZAW418SC-AZ-COOLIP54
Zubehör:
Fabrikat: RP-Technik GmbH
Menge: 1,000 Stk
