# Leistungsbeschreibung (GAEB DA XML 3.2, DA81)
Projekt: Prj-Name
Beschreibung: Projektbeschreibung
Währung: EUR
Erstellt mit: RP-Group PIM-System, PIM GAEB-Konverter 1.0, 11.10.2024

## LV-Name LV-Bezeichnung
Datum: 11.10.2024

**1 BALL3**
Den solide stålkonstruksjonen er en effektiv måte å beskytte nødlys. Gitterdesignet sikrer nødlyset uten å hindre sikten til det. Installasjonen er enkel med bare fire skruer. Merke: RP-Technik GmbH
Menge: 1,000 Stk
