# Specification (GAEB DA XML 3.2, DA81)
Project: Prj-Name
Description: Projektbeschreibung
Currency: EUR
Written by: RP-Group PIM-System, PIM GAEB-Konverter 1.0, 2024-11-27

## LV-Name LV-Bezeichnung
Date: 2024-11-27

**1 KCD013SC**
Emergency sign / safety light in accordance to DIN EN 60598-1, DIN EN 60598-2-22 and DIN EN 1838.

Slim, convex, synthetic luminaire for wall mounting. Emergency sign luminaire with pluggable, solvent-free, internal set of pictograms (left, right, bottom, top) included in the scope of delivery. Also usable as safety light without applying the pictograms, as it includes a clear-transparent cover.

Evenly distributed illumination, due to the alligned and chromed reflector. Suitable for continuous mode or stand-by mode.

Monitoring: Version with automatic test system in accordance with DIN EN 62034 type S including SelfControl test button:

Test results with fault analysis (illuminant, charge and battery circuit) and status displays (operation, function test, continuous function test) using 3 colour LEDs
Automatic function test (weekly)
Automatic continuous function test (every 12 months)
Automatic charge monitoring
Deep discharge protection with restart inhibit
Idling and short-circuit shutdown of inverter
Material: Plastic
Color: RAL 9003
Dimensions: 90 mm x 340 mm x 170 mm
Diameter:  mm
Mounting method: Deckenaufbau
Protection class: 1
Protection rating (IP): IP 40
Impact restistence rate IK: IK ≥ 3
Allowed temperature DS: -5 °C to 40 °C °C
Allowed temperature BS: -5 °C to 40 °C °C
Viewing distance: 30m m
Pictogram: Set
Power maintained mode: 4,5 W W
Power non-maintained mode: 0,35 W W
Luminous Flux Emergency Operation: 150 lm lm
Input voltage AC: 230 V V
Connection terminals: 2.5 mm² mm
Battery: NIMHHT4820Q, {{Produkt - BatteryPerformance - BatteryTechnology (P:17:110)}} Battery
Article number: KCD013SC
Accessories:
Article number: KCAWW, KC plastic wall bracket white Flag mounting
Article number: DSA, cord suspension set 1,5m
Article number: 2PW-EB
Article number: WKL, surcharge 2 x chain eyelet  for luminaires
Brand: RP-Technik GmbH
Quantity: 1.000 Stk
