# Specification (GAEB DA XML 3.2, DA81)
Project: Prj-Name
Description: Projektbeschreibung
Currency: EUR
Written by: RP-Group PIM-System, PIM GAEB-Konverter 1.0, 2025-01-09

## LV-Name LV-Bezeichnung
Date: 2025-01-09

**1 KMU003SC**
Emergency sign luminaire in accordance to DIN EN 60598-1, DIN EN 60598-2-22 and DIN EN 1838.

Slim, elegant, convexe, synthetic luminaire tilted towards the viewer, continuously symmetrically tapered towards the bottom. For universal mounting (wall/ceiling surface mount/integrated ceiling Mount*/brackets*). For mounting convenience, the luminaire consists of only 3 parts. Toollessly mountable onto the integrated quick assembly ceiling mounting or wall mounting system. The luminaire has zero potential when dismanteled. Suitable for continuous mode or stand-by mode. Reliable planning due to a toolfree and variable, use of the pictograms on-site. Set of pictograms (left, right, bottom, top) is included in the scope of delivery.

LED converter with an integrated monitoring circuit for single luminaire surveillance including a 20-digit control panel with switching option.

*With additional adapterMonitoring: Version with automatic test system in accordance with DIN EN 62034 type S including SelfControl test button:

Test results with fault analysis (illuminant, charge and battery circuit) and status displays (operation, function test, continuous function test) using 3 colour LEDs
Automatic function test (weekly)
Automatic continuous function test (every 12 months)
Automatic charge monitoring
Deep discharge protection with restart inhibit
Idling and short-circuit shutdown of inverter
Material: Plastic
Color: RAL 9003
Dimensions: 34 mm x 250 mm x 174 mm
Mounting method: Universal
Protection class: 2
Protection rating (IP): IP 43
Impact restistence rate IK: IK 3
Allowed temperature DS: -5 °C to 35 °C °C
Allowed temperature BS: -5 °C to 35 °C °C
Viewing distance: 24m m
Pictogram: Set
Power maintained mode: 3,1 W W
Power non-maintained mode: 1,4 W W
Input voltage AC: 230 V V
Connection terminals: 2.5 mm² mm
Battery: NIMH4805S.ST, {{Produkt - BatteryPerformance - BatteryTechnology (P:17:110)}} Battery
Article number: KMU003SC
Accessories:
Article number: DSA, cord suspension set 1,5m
Article number: KME-EB, KM recessed frame with test button (SB)  ABS white for KM, KSU, KSC, KMB
Article number: AWKSU, Wall bracket short 60x47mm, white  convenient for KSU, KMU
Article number: 2PW-EB
Article number: KMBE, concrete recessed housing  for KME
Article number: BALLPLX-KMU, Ball protection 380x280x60mm incl. fastening Plexiglas clear for KMU, KSU, KSC
Brand: RP-Technik GmbH
Quantity: 1.000 Stk
