# Specification (GAEB DA XML 3.2, DA81)
Project: Prj-Name
Description: Projektbeschreibung
Currency: EUR
Written by: RP-Group PIM-System, PIM GAEB-Konverter 1.0, 2025-01-20

## LV-Name LV-Bezeichnung
Date: 2025-01-20

**1 KSC413WL**
Emergency sign luminaire in accordance to DIN EN 60598-1, DIN EN 60598-2-22 and DIN EN 1838.

Innovative synthetic LED edge luminaire for universal mounting (wall/ceiling/integrated ceiling Mount*/brackets*). For mounting convenience, the luminaire consists of only 3 parts. Toollessly mountable onto the integrated quick assembly ceiling or wall mounting system. The luminaire has zero potential when dismanteled. Suitable for continuous mode or stand-by mode. Reliable planning due to a toolless and variable, use of the pictograms on-site. Set of pictograms (left, right, bottom, top) is included in the scope of delivery.

LED converter with an integrated monitoring circuit for single luminaire surveillance including a 20-digit control panel with switching option.Monitoring: With integrated monitoring module for operating on a Wireless Professional central monitoring system.

Charge monitoring indicator on the luminaire
Manual or automatic function test (free choice of test start time in the WirelessControl software)
Manual or automatic continuous function test can be activated via the length of the luminaire’s measurement operation (free choice of test start times in the WirelessControl software)
Automatic charge monitoring
Deep discharge protection with restart inhibit
Material: Plastic
Color: RAL 9003
Dimensions: 34 mm x 250 mm x 174 mm
Mounting method: Universal
Protection class: 2
Protection rating (IP): IP 54
Impact restistence rate IK: IK ≥ 3
Allowed temperature DS: -10 °C to 40 °C °C
Allowed temperature BS: -10 °C to 40 °C °C
Viewing distance: 22m m
Pictogram: Set
Power maintained mode: 3,9 W W
Power non-maintained mode: 1,5 W W
Luminous Flux Emergency Operation: 190 lm lm
Input voltage AC: 230 V V
Connection terminals: 2.5 mm² mm
Battery: LFP3216.01
Article number: KSC413WL
Accessories:
Article number: DSA, cord suspension set 1,5m
Article number: AWKSU, Wall bracket short 60x47mm, white  convenient for KSU, KMU
Article number: 2PW-EB, Double - Pendulum white 500mm  pre-wired with 4-wires
Article number: KMBE, concrete recessed housing  for KME
Article number: BALLPLX-KMU, Ball protection 380x280x60mm incl. fastening Plexiglas clear for KMU, KSU, KSC
Article number: KS4FIRE, Pictoset Fire Fighting *NEUTRAL* 2x 4 pictograms  for KS, KSC, KBM, SD, RM, AM, AS
Article number: KS4HELP, Pictoset First Aid *NEUTRAL* 2x 4 pictograms  for KS, KSC, KBM, SD, RM, AM, AS
Brand: RP-Technik GmbH
Quantity: 1.000 Stk
