# Specification (GAEB DA XML 3.2, DA81)
Project: Prj-Name
Description: Projektbeschreibung
Currency: EUR
Written by: RP-Group PIM-System, PIM GAEB-Konverter 1.0, 2025-01-20

## LV-Name LV-Bezeichnung
Date: 2025-01-20

**1 KSC418SC**
Emergency sign luminaire in accordance to DIN EN 60598-1, DIN EN 60598-2-22 and DIN EN 1838.

Innovative synthetic LED edge luminaire for universal mounting (wall/ceiling/integrated ceiling Mount*/brackets*). For mounting convenience, the luminaire consists of only 3 parts. Toollessly mountable onto the integrated quick assembly ceiling or wall mounting system. The luminaire has zero potential when dismanteled. Suitable for continuous mode or stand-by mode. Reliable planning due to a toolless and variable, use of the pictograms on-site. Set of pictograms (left, right, bottom, top) is included in the scope of delivery.

LED converter with an integrated monitoring circuit for single luminaire surveillance including a 20-digit control panel with switching option.Monitoring: Version with automatic test system in accordance with DIN EN 62034 type S including SelfControl test button:

Test results with fault analysis (illuminant, charge and battery circuit) and status displays (operation, function test, continuous function test) using 3 colour LEDs
Automatic function test (weekly)
Automatic continuous function test (every 12 months)
Automatic charge monitoring
Deep discharge protection with restart inhibit
Idling and short-circuit shutdown of inverter
Material: Plastic
Color: RAL 9003
Dimensions: 34 mm x 250 mm x 174 mm
Mounting method: Universal
Protection class: 2
Protection rating (IP): IP 54
Impact restistence rate IK: IK ≥ 3
Allowed temperature DS: -10 °C to 40 °C °C
Allowed temperature BS: -10 °C to 40 °C °C
Viewing distance: 22m m
Pictogram: Set
Power maintained mode: 3,9 W W
Power non-maintained mode: 1,5 W W
Luminous Flux Emergency Operation: 85 lm lm
Input voltage AC: 230 V V
Connection terminals: 2.5 mm² mm
Battery: LFP3233.01, {{Produkt - BatteryPerformance - BatteryTechnology (P:17:110)}} Battery
Article number: KSC418SC
Accessories:
Article number: DSA, cord suspension set 1,5m
Article number: AWKSU, Wall bracket short 60x47mm, white  convenient for KSU, KMU
Article number: 2PW-EB, Double - Pendulum white 500mm  pre-wired with 4-wires
Article number: KMBE, concrete recessed housing  for KME
Article number: BALLPLX-KMU, Ball protection 380x280x60mm incl. fastening Plexiglas clear for KMU, KSU, KSC
Article number: KS4FIRE, Pictoset Fire Fighting *NEUTRAL* 2x 4 pictograms  for KS, KSC, KBM, SD, RM, AM, AS
Article number: KS4HELP, Pictoset First Aid *NEUTRAL* 2x 4 pictograms  for KS, KSC, KBM, SD, RM, AM, AS
Brand: RP-Technik GmbH
Quantity: 1.000 Stk
